# Goetheplatz 1, MH
Angebotsaufforderung (GAEB DA XML 3.2, DA83)
Projekt: 077202
Währung: EUR
Erstellt mit: GXML Toolbox V3.3 R20230829, iTWO_64 V24.0.454, 22.12.2025

## 02-030 Aussenanlagen, Mülheim Goetheplatz 1 und 3
Datum: 22.12.2025

### Bereich 01 Allgemeine Informationen

*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3304/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) BesondereTechnische Vorbemerkungen/ Technische Vertragsbedingungen*
Grundlage des Vertrags ist die  Vergabe- und
Vertragsordnung für Bauleistungen (VOB) Teil B -
Allgemeine Vertragsbedingungen für die Ausführung von
Bauleistungen
Die Ausführung der Leistungen erfolgt auf Grundlage der
VOB Teil C - Allgemeine Technische Vertragsbedingungen
für Bauleistungen werden Bestandteil des Vertrags

Zusätzlich werden alle fachbezogenen DIN-Normen
Bestandteile des Vertrags.

*Hinweis: 1. ANGABEN ZUR BAUSTELLE*
1. ANGABEN ZUR BAUSTELLE

1.1
LAGE DER BAUSTELLE
Das Bauvorhaben liegt in Mülheim an der Ruhr am
Goetheplatz 1,3,3a, Bürgerstr.1
Die Freianlagen besteht aus zwei Gartenstücken mit circa 270 m² und circa 400 m².

Bauherr und Auftraggeber ist die

COVIVIO Immobilen GmbH
Essener Straße 66
48047 Oberhausen

Die Umgestaltung umfasst folgende Arbeiten:
ca. 200 m² Wegeflächen
ca. 270 m² Vegetationsflächen neu
ca. 40 m Zaunbauarbeiten
Anschlußarbeiten an Bestandswegeflächen
Pflanzarbeiten

1.2
BETRIEBLICHE BEDINGUNGEN
Bei den o.g. Vorhaben handelt es sich um die Erneuerung einer gemeinschaftlichen Freianlage sowie Mietergärten. Die Arbeiten sind möglichst so durchzuführen, dass der umgebende Straßen-,  Rad- und Fußgängerverkehr nicht behindert wird.

1.3
ART UND LAGE DER GEPLANTEN BAULICHEN ANLAGEN,
Die zu bearbeitende Fläche beträgt im Gesamten circa 500 m².
Die von einem urbanen Umfeld umgebene Wohnanlage
befindet sich in Mülheim Eppinghofen im Dichterviertel.
Im wesentlichen handelt es sich bei den Anlagen um zwei Hinterhof ähnliche Gartenstücke. Die Geländeoberfläche ist nahezu eben.

1.4
VERKEHRSVERHÄLTNISSE AUF DER BAUSTELLE.
Die Bauarbeiten können durch Anwohnerverkehr, sowie
durch den innerstädischen Verkehr  beeinträchtigt werden. Eventuelle Behinderungen hierdurch sind der Bauleitung unverzüglich anzuzeigen, berechtigen den AN aber nicht zu Nachforderungen. Die  Baustellenzu- bzw. ausfahrten erfolgen über die zwischen den Gebäuden liegende Straße "Bürgerstraße".

1.5
FÜR DEN VERKEHR FREIZUHALTENDE FLÄCHEN.
Beeinträchtigungen des Fahrzeug-, Fuß-, und Radverkehrs
auf den vorgenannten Straßen und Wege sind bei den Arbeiten im Bereich der Straßen unbedingt zu vermeiden.
Bei Arbeiten in diesem Bereich  sind die Einschränkungen des Verkehrs auf ein Mindestmaß zu reduzieren. Für den Zeitraum der Arbeiten ist die Einholung notwendiger Sperrgenehmigungen bei der zuständigen Behörde zwingend seitens Auftragnehmer einzuholen..

1.6
TRANSPORTEINRICHTUNGEN UND TRANSPORTWEGE
Die Baustelle ist nur eingeschränkt für größere Baufahrzeuge  erreichbar. Diese Vorgaben gelten insbesondere zum Schutz der vorhandenen Vegetationsflächen.

1.7
ÜBERLASSUNG VON ANSCHLÜSSEN
FÜR WASSER, ENERGIE UND ABWASSER
Anschlussmöglichkeiten für Strom und Wasser sind auf der Baustelle  nicht vorhanden. Die Kosten für Bereitstellung und Abrechnung trägt der AN. Diese sind mit den angebotenen Einheitspreisen abgegolten.

1.8
BENUTZUNG ODER MITBENUTZUNG
ÜBERLASSENEN FLÄCHEN UND RÄUME DES BAUHERRN.
Lagerplatz für Material, Maschinen und sonstige Baustelleneinrichtung ausschließlich auf der Baustelle und dort nur eingeschränkt vorhanden. Anderweitige Lagerplätze werden vom Bauherrn nicht zur Verfügung gestellt.

1.9
BODENVERHÄLTNISSE, BAUGRUND
Zur Beurteilung des Baugrundes ist kein Bodengutachten
erstellt worden. Daher werden die angetroffenen und zu
bearbeitenden Bodenschichten zunächst wie folgt zugeordnet:
Oberboden Bodengruppe A(OH,OU) nach
DIN 18196, Bodenklasse 1 nach DIN 18300 (2012),
Auffüllungen, Bodengruppe A(UL,UM,GU)  Bodenklasse 4
Tragschichtmaterialien Schlacke Zuordnung gem. LAGA
Bauschutt Z1.2
Hinsichtlich der Frostempfindlichkeit gem. ZTVE-STB
handelt es sich bei den Bodenarten um F1 -  F3 Böden.

1.10
HYDROLOGISCHE VERHÄLTNISSE
Da die Bodeneingriffe bodennah erfolgen, ist von einer
Beeinträchtigung von Schichten-, bzw. Grundwasser nicht
auszugehen. Da es sich bei den zu bearbeitenden Böden
z.T. um bindige Böden handelt ist zum Teil mit temporärer Staunässe nach Niederschlägen zu rechnen.

1.11
BESONDERE UMWELTRECHTLICHE VORSCHRIFTEN.
Das Betanken von Fahrzeugen und Maschinen ist so vorzunehmen, dass eine Boden- und Grundwasserverunreinigung auszuschließen ist. Sollten
trotzdem Stoffe in den Boden gelangen, die eine Gefährdung darstellen, so ist der Bereich auf Kosten des AN umgehend großflächig auszukoffern und zu entsorgen. Der vorherige Zustand ist auf Kosten des AN wieder herzustellen.

1.12
BESONDERE VORGABEN FÜR DIE ENTSORGUNG
Für die zu entsorgenden Materialien sind die entsprechenden Entsorgungsnachweise (Lieferscheine, Wiegekarten) zu erbringen. Für die ordnungsgemäße Entsorgung sind ausschließlich Entsorgungsfachbetriebe gem. § 56 Kreislaufwirtschaftsgesetz zu benennen:
Der Nachweis der geordneten Entsorgung ist unmittelbar zu erbringen. Die Einheitspreise der entsprechenden Leistungspostionen verstehen sich einschließlich der einzukalkulierenden Entsorgungsgebühren.
Abrechnung erfolgt auf Grundlage des Ladegewichts und der Annahmescheine der Deponie, bzw. des Recyclingbetriebes.
Der Auftragnehmer verpflichtet sich, beim Anfall von
Abfällen diese als Erzeuger ordnungsgemäß zu entsorgen
und die hierfür erforderlichen Vorschriften zur Durchführung der elektronischen Nachweisführung (§§ 17  22 Nachweisverordnung - NachwV), d. h. die Nachweis- und Registerpflichten und evtl. anfallender Bußgelder, in eigener Verantwortung zu beachten.
Hierzu ist es erforderlich, dass im Entsorgungsnachweis
1. der Auftragnehmer als Erzeuger aufgeführt ist,
2. die Erzeuger-Nr. dem Auftragnehmer zugeordnet ist,
3. die Begleitscheine vom Auftragnehmer unterzeichnet
werden, die Verantwortliche Erklärung zum Entsorgungsnachweis vom Vertreter des Auftragnehmers
unterzeichnet wird, das Register vom Auftragnehmer geführt wird und der Auftragnehmer sich für die Teilnahme am elektronischen Abfallnachweisverfahren bei der Zentralen Koordinierungsstelle der Länder (ZKS-Abfall) elektronisch hat registrieren lassen und dort ein auf sich lautendes elektronisches Postfach eingerichtet hat. Durch die Unterschrift im Angebotsvordruck werden zugleich diese Vertragsbedingungen für Entsorgungsleistungen von gefährlichen Abfällen vom Bieter rechtsverbindlich abgegeben.

1.13 SCHUTZ VON PFLANZENBESTÄNDEN, VERKEHRSFLÄCHEN, BAUTEILEN, BAUWERKEN, GRENZSTEINEN, ETC. IM BEREICH DER BAUSTELLE.
Für alle vorhandenen privaten und öffentlichen Flächen einschließlich sämtlicher Zufahrtsflächen sind Vorkehrungen zum Schutz derselben durch den Auftragnehmer (AN) eigenverantwortlich zu treffen.
Die Regulierung etwaiger Schäden, die durch die Benutzung des AN entstehen, obliegt dem AN. Eine gesonderte Vergütung für die unter diesem Punkt beschriebenen Auflagen erfolgt nicht.
Im weiteren wird hier auf den besonderen Schutz des vorhandenen Baum- und Strauchbestandes nach DIN 18 920
ausdrücklich hingewiesen.
Es wird hier auf die zur Verfügung gestellten Bewegungsbereiche / Arbeitsbereiche hingewiesen.
Die angrenzenden Vegetationsflächen und befestigten Flächen sind absoulte Tabuzonen, die nicht befahren werden dürfen
und nicht zu Lagerzwecken dienen.

1.14
IM BEREICH DER BAUSTELLE VORHANDENE ANLAGEN,
INSBESONDERE ABWASSER-, UND VERSORGUNGSLEITUNGEN.
Der AN ist verpflichtet, sich vor Beginn der Arbeiten Informationen und Planunterlagen über die vorhandenen Versorgungstrassen der einzelnen Versorgungsunternehmen
einzuholen.
Der Auftragnehmer (AN) hat sich ebenfalls durch - in der ff. Leistungsbeschreibung näher aufgeführte - Suchgräben, Aufschluss über die tatsächliche Lage des vorhandenen Leitungsnetzes zu verschaffen, sowie die entsprechenden behördlichen und bauaufsichtlichen Sicherheitsbestimmungen einzuhalten.
Auf die Berücksichtigung und Einhaltung der Schutzausweisungen für die Ausführung von Bauarbeiten
im Bereich von Versorgungsleitungen der jeweiligen Versorgungsunternehmen wird in diesem Zusammenhang
ausdrücklich hingewiesen.

1.15
BEKANNTE ODER VERMUTETE HINDERNISSE
IM BEREICH DER BAUSTELLE
Der zu bearbeitende Bodenkörper besteht im wesentlichen aus  anthropogenen Auffüllungen. Aus diesem Grunde können vereinzelte Hindernisse im Untergrund verblieben sein. Der Abbruch, die Separierung und die Entsorgung dieser Hindernisse ist entsprechend im Leistungstext berücksichtigt.
Werden während der Bauphase im Boden Elemente oder
Spuren gefunden, die Anlaß zur Annahme geben, dass sie
Kulturdenkmale sind, so ist dieses unverzüglich der örtlichen Bauleitung anzuzeigen. Die Weiterführung der Arbeiten in diesem Bereich ist bis zur Klärung untersagt.

1.16
KAMPFMITTEL
Die Durchführung der Arbeiten haben mit der gebotenen Vorsicht zu erfolgen, da ein Kampfmittelvorkommen nicht
vollständig ausgeschlossen werden kann. Kampfmittelauskunft wird vom AG zur Verfügung gestellt. Sofern der Verdacht auf Kampfmittel aufkommt, sind die Arbeiten sofort einzustellen und der Kampfmittelbeseitigungsdienst über die Stadt Mülheim an der Ruhr bzw. über die nächste Polizeitdienststelle zu informieren.

1.17
GEMÄSS DER BAUSTELLENVERORDNUNG
GETROFFENE MASSNAHMEN.
Generell sind Auflagen, Vorschriften und gesetzliche Bestimmungen durch den AN einzuhalten.
Es ist ein verantwortlicher Bauführer schriftlich zu benennen, der neben der Einhaltung und Überwachung der baupolizeilichen Bestimmungen und den Unfallverhütungsvorschriften auch Anweisungen und
Forderungen des Sicherheits- und Gesundheitskoordinators entgegennimmt und umsetzt.

1.18
BESONDERE ANORDNUNGEN, VORSCHRIFTEN UND MASSNAHMEN DER EIGENTÜMER (ODER DER ANDEREN WEISUNGSBERECHTIGTEN) VON LEITUNGEN, KABELN, DRÄNEN, KANÄLEN, STRASSEN, WEGEN, GEWÄSSERN,
GLEISEN, ZÄUNEN UND DERGLEICHEN IM BEREICH DER
BAUSTELLE.
Die Arbeiten an den Außenanlagen sind zu einem erheblichen Teil im unmittelbaren Bereich von Versorgungsleitungen durchzuführen. Die hiermit verbundenen Einschränkungen und Vorschriften zum Schutz der Leitungen sind bei der Kalkulation zu berücksichtigen.

2. ANGABEN ZUR AUSFÜHRUNG

2.1
ARBEITSABSCHNITTE, ARBEITSUNTERBRECHUNGEN
UND ARBEITSBESCHRÄNKUNGEN
Es ist beabsichtigt die Fertigstellung im März 2026 durchzuführen.

Vor Baubeginn ist vom Auftragnehmer ein vollständiger
Bauzeitenplan inkl. der Beschreibung der einzelnen geplanten Arbeitsschritte zu vorzulegen.
Eventuelle Arbeitsunterbrechungen, bedingt durch Vernässung, Frost und andere, witterungsbedingte Ausfallzeiten, sind mit den Einheitspreisen abgegolten.
Eine Arbeitsunterbrechung ist noch am gleichen Tag der Bauleitung schriftlich (Fax/Mail) und telefonisch unter Angabe der Gründe anzuzeigen.

2.2
BESONDERE ERSCHWERNISSE WÄHREND DER AUSFÜHRUNG
Die Herstellung der Außenanlagen ist unter den entsprechenden verkehrsbetrieblichen Einschränkungen (Fußläufiger, Rad-, und Autoverkehr) im Bereich der umliegenden Straßen durchzuführen. Dieser Umstand ist in die Einheitspreise einzukalkulieren.
Auf den sorgfältigen Schutz der anderen vorhandenen
Bauteile wird besonders hingewiesen.
Fällt während der Gesamtausführung nachträgliches Anarbeiten an, so sind diese Arbeiten mit den Einheitspreisen abgegolten.

2.3
BESONDERE ANFORDERUNGEN AN DIE  AUSTELLENEINRICHTUNG UND ENTSORGUNGSEINRICHTUNGEN.
Der bei den Arbeiten anfallende Schutt (Bauschutt, Verpackungsmaterial und sonstige Abfälle) ist getrennt in Behältern des Auftragsnehmers zu sammeln. Schutt und andere Abfälle sind ordnungsgemäß zu entsorgen.

2.4
BESONDERHEITEN DER REGELUNG UND SICHERUNG DES VERKEHRS
Das Baufeld grenzt an, öffentl. Straßenraum. Entsprechende Genehmigungen und Abstimmungen sind durch den  Auftragnehmer einzuholen und abzustimmen. Die Aufwendungen hierfür sind in die entsprechenden Positionen einzukalkulieren.

2.5
ART UND UMFANG DER VOM AUFTRAGGEBER VERLANGTEN EIGNUNGS- UND GÜTENACHWEISE.
Auf Verlangen des AG hat der AN für Baustoffe Eignungs-und Gütenachweise zu erbringen. Besagte Nachweise haben eindeutig darüber Aufschluss zu geben, dass bei Verwendung bestehende Vorschriften und Anforderungen an Belastbarkeit, Tragfähigkeit, Dauerhaftigkeit und Umweltverträglichkeit nicht berührt werden.
Ebenso behält sich der AG vor, Baustoffe und Materialien durch den vom AN vorgelegte Muster in ausreichender Größe und Zahl vor der Verwendung bzw. in eingebautem Zustand zu prüfen.
Die angelieferten Stoffe sind in den Tagesberichten aufzuführen. Die Tageberichte sind wöchentlich dem AG vorzulegen.
Werden im Angebot keine Hersteller und/oder Fabrikatangaben eingetragen wird das Leitfabrikat gemäß des Ausschreibungstextes Vertragsbestandteil.

2.6
VERWENDUNG AUF DER BAUSTELLE GEWONNENER STOFFE
Werden während der Bauphase Stoffe und Materialien im
Baubereich gewonnen, mit deren Weiterververwendung eine
gleichwertige Leistung wie mit neu gelieferten Materialien erzielt werden kann, hat der AN die örtliche Bauleitung unverzüglich in Kenntnis zu setzen.

2.7
ART, ZUSAMMENSETZUNG UND MENGE DER AUS DEM BEREICH DES AUFTRAGGEBERS ZU ENTSORGENDEN BÖDEN, STOFFE UND BAUTEILE; ART DER VERWERTUNG ODER BEI ABFALL DIE ENTSORGUNGSANLAGE;
ANFORDERUNGEN AN DIE NACHWEISE ÜBER TRANSPORTE, ENTSORGUNG UND DIE VOM AUFTRAGGEBER ZU TRAGENDEN ENTSORGUNGSKOSTEN.
-

2.8
LAGERUNG UND TRANSPORT VON STOFFEN
UND BAUTEILEN DURCH DEN AUFTRAGGEBER
Aufenthalts- und Lagerräume, bzw. Transporteinrichtungen werden vom Auftraggeber nicht zur Verfügung gestellt.

2.9
BENUTZUNG VON TEILEN DER LEISTUNG VOR DER ABNAHME.
Die Nutzung von Teilen der Leistungen vor der Abnahme durch z.B. Anwohner entbinden den Auftragnehmer grundsätzlich nicht von der Verpflichtung zum Schutz der ausgeführten Leistung (siehe auch VOB/B § 7).
Die Beweispflicht liegt bis zum Zeitpunkt der erfolgten Abnahme beim Auftragnehmer.

2.10
ABRECHNUNG NACH BESTIMMTEN ZEICHNUNGEN ODER TABELLEN.
Abgerechnet werden in sich abgeschlossene Leistungen nach gemeinsamen Aufmaß mit dem AG, bzw. dessen Vertretung. Der Auftraggeber (AG) ist vom AN zum gemeinsamen Aufmaß schriftlich aufzufordern, Vorlaufzeit 3 Arbeitstage.
Grundlage der Abrechnung ist das vom AN zu erbringende
vorab Aufmaß sowie Endaufmaß, die mit den Einheitspreisen abgegolten sind und gemeinsam mit der örtlichen Bauüberwachung durchzuführen und freizugeben ist.

Lieferscheine müssen das Lieferdatum, die Bezeichnung der Baustelle, den Namen der Annahmeperson, die KFZ- Zulassungsnummer des Fahrzeugs, den Namen des Fahrzeugführers enthalten. Weiter muss die genaue Bezeichnung der angelieferten Stoffe, bei Abfuhr auch der abgefahrenen Stoffe, sowie die entsprechende Positionsnummer vermerkt sein und durch Unterschrift der örtlichen Bauüberwachung bestätigt sein. Fehlen die o. a. Angaben, kann der AG den Nachweis verweigern.

Die angebotenen Einheitspreise beinhalten die Aufstellung von Revisionsplänen sämtlicher Leitungen, Anschlüsse, etc. aus dem Bereich des AN. Neben genauer Vermessung, Lage und Tiefe sind auf den Revisionsplänen ebenfalls die verwendeten Baustoffe anzugeben.

Prüfprotokolle- , berichte,  behördliche Genehmigungen und Abnahmebescheinigungen sind Bestandteil der angebotenen, fertigen Leistung und sind spätestens bei Fertigstellung dem AG auszuhändigen.

Mengenansätze der nachfolgend beschriebenen Leistungen resultieren, soweit im Leistungstext nicht ausdrücklich beschrieben, aus der Addition von Teilflächen und Teilmengen. Es wird hier ausdrücklich darauf hingewiesen, dass einzelne Abschnitte nach Baufortschritt  separat bearbeitet werden.

*Hinweis: Termine und Aufmaß*
Termine
Baubeginn: 02.03.2026
Fertigstellung:  30.04.2026

Die Aufmaße und die Unterteilung der Rechnungen muss nachvollziehbar, gebäudeweise erfolgen. Das gleiche gilt für Stundenlohnnachweise.

### Bereich 02 MH Goetheplatz 1

#### Abschnitt 02.01 VORBEREITENDE ARBEITEN

**02.01.0010 Einrichten, Vorhalten und Räumen der Baustelleneinrichtung**
*** Pauschalposition
Einrichten, Vorhalten und Räumen der Baustelleneinrichtung
für sämtliche in der Leistungsbeschreibung aufgeführten Leistungen für die Dauer der vertraglichen Bauleistungen. einschl. Absperrung der Baustelleneinrichtungsfläche(n)
nach Wahl des AN, unter Berücksichtigung der Unfallverhütungsvorschriften, Gestellung von Bauwasser, Baustrom, Sanitäreinrichtung und Aufenthaltsräume für die auf der Baustelle beschäftigten AK des AN und seiner eventuellen
Nachunternehmer, Reinigung der bearbeiteten Baufläche
und des Straßenbereichs von Verschmutzungen aus dem
Bereich des AN, Wiederherstellung der Flächen der Baustelleneinrichtung und Lagerplätze (auch Bodenlagermieten) in den ursprünglichen Zustand, soweit in der nachfolgenden Leistungsbeschreibung nicht ausdrücklich anders erwähnt,sowie sämtliche Leistungen aus den vorgeschalteten Vertragsbedingungen.
Menge: 1,000 psch

**02.01.0020 Bauzaun aufstellen, vorhalten und beseitigen**
Bauzaun aufstellen für die Dauer der vertraglichen
Ausführungsfrist vorhalten und beseitigen. Ausführung
als Fertig-Montagezaun, Zaunhöhe
über Boden 2,05 m, einschl. Betonfüße und Verschrauben
der Zaunfelder miteinander. Dreimaliges Umsetzen auf
dem Baufeld in Teilen zur Abgrenzung von Teilbereichen
ist in den Einheitspreis einzurechnen.
Menge: 45,000 m

**02.01.0030 Reinen Bauschutt entsorgen**
Reinen Bauschutt
nach Aufforderung durch den Auftraggeber, lösen, laden und entsorgen.
Material: Abgebundener Beton
Putz / Mörtel
Klinker- / Beton- Natursteinpflasterreste
Keramik / Fliesen
Zement
Kiese und Sande ohne bindige Bestandteile.
Menge: 12,000 t

**02.01.0040 Restabfälle, belastet, entsorgen**
*** Bedarfsposition ohne GB
Restabfälle nach Aufforderung durch den Auftraggeber aufnehmen, laden und entsorgen.
Material: z.B imprägniertes Holz, nach Trennung und Sortierung anfallende gemischte Reststoffe mit Schadstoffanteilen.
Zuordnungswert > LAGA Z 2
Einschließlich Beantragung des Begleitscheins bei der
zuständigen Behörde.
Menge: 1,000 t

**02.01.0050 Kiesschicht aufnehmen und entsorgen**
Kiesschicht, Kies Größe max: 8/16 in Teilflächen um die Terrasse aufnehmen, laden abfahren und entsorgen. Inklusive ggf. vorhandener Folie / Wurzelschutzvlies
Schichtstärke bis 20 cm.
Ausbauort: um Mieterterrasse
Menge: 15,000 m²

**02.01.0060 Mauerwerk bis 0,28m Breite lösen, aufnehmen und entsorgen**
Mauerwerk bis 0,28m Breite lösen, aufnehmen und entsorgen.
Mauerwerk aus unterschiedlichem Material, teils verputzt inkl. Abdeckplatten abbrechen. Entstehenden Bauschutt laden und entsorgen.
Menge: 2,000 m³

**02.01.0070 Mauerwerk bis 0,40m Breite lösen, aufnehmen und entsorgen**
Mauerwerk bis 0,40m Breite lösen, aufnehmen und entsorgen.
Mauerwerk aus unterschiedlichem Material, teils verputzt inkl. Abdeckplatten abbrechen. Entstehenden Bauschutt laden und entsorgen.
Menge: 3,000 m³

**02.01.0080 Betonfundamente bis 0,35 m breit und 0,80 m tief freilegen, lösen, aufnehmen und entsorgen**
Betonfundamente der abgebrochenen Mauern bis 0,35 m breit und 0,80 m tief freilegen, lösen, aufnehmen und entsorgen.

Tiefe und Breite sind fotografisch festzuhalten und nachzuweisen.
Menge: 2,500 m³

**02.01.0090 Betonfundamente bis 0,50 m breit und 0,80 m tief freilegen, lösen, aufnehmen und entsorgen**
Betonfundamente der abgebrochenen Mauern bis 0,50 m breit und 0,80 m tief freilegen, lösen, aufnehmen und entsorgen.

Tiefe und Breite sind fotografisch festzuhalten und nachzuweisen.
Menge: 9,000 m³

**02.01.0100 Pflaster-Plattenbelag bis 8 cm aufnehmen u. entsorgen**
Diverser Pflaster- und Plattenbelag inkl. Ausgleichschicht sowie
einfassender Rückenstütze aufnehmen, laden und
entsorgen.
hier größtenteils: Rechteckpflaster/Verbundpflaster ca. 10/20cm, Betonplatten i.M. 75-50/50 cm
Steinstärke bis 8cm
Ausbauort: kombinierte Platten- und Pflasterflächen
Bereich Wohnwege und Terrassen
Menge: 70,000 m²

**02.01.0110 Tiefbord aufnehmen und entsorgen**
Tiefbord 8/20/100 cm einschließlich Betonfundament (ca.
20 x 30 cm)
aufnehmen, laden und entsorgen.

Ausbauort: Einfassungen Pflaster- und Asphaltflächen.
Menge: 10,000 m

**02.01.0120 Absperrpfosten Beton abmontieren und entsorgen**
Absperrpfosten (1,00m ab OK Gel.)
Beton rund Ø 25 cm
einschließlich Punktfundament ca. 40/40/60 cm
aufnehmen, laden und entsorgen.
Menge: 3,000 Stk

**02.01.0130 Straßenablauf aufnehmen und entsorgen**
*** Bedarfsposition ohne GB
Hofablauf Betonschacht mit Gußabdeckung
einschließlich Gründung ausbauen, laden und entsorgen.
Größe Abdeckung 30x30
Tiefe ca. 60 cm
Einschließlich fachgerechtes Verpressen der Zu- und
Ablaufleitungen.
Menge: 2,000 Stk

**02.01.0140 Diverse Pfosten aufnehmen und entsorgen**
Diverse Rohrpfosten (unter anderem Teppichstangen)
ikl. 1 Stk  Punktfundamente ca. 40/40/60 cm
aufnehmen und entsorgen.
Menge: 2,000 Stk

**02.01.0150 Betonlichtschacht aufnehmen und entsorgen**
Vorhandenen Betonlichtschacht inklusive Metallabdeckung aufnehmen, laden und entsorgen.
Ggf. vorhandenen Anschluss an die Entwässerung sichern und provisorisch abdichten, um später einen neuen Lichtschacht zu montieren.
Menge: 2,000 Stk

**02.01.0160 Betonblockstufe aufnehmen und entsorgen**
Betonblockstufe (35/15/100) einschließlich Betonfundament
aufnehmen, laden und entsorgen.

Ausbauort: gebäuderückseitige Tür
Menge: 1,000 m

**02.01.0170 Betonpflanzsteine (Hangflor) aufnehmen und entsorgen**
Vorhandenen Betonpflanzsteine (Hangflorstein, 50/40/30cm) aufnehmen, laden und entsorgen.

Ausbauort: Einfassung Mietergärten.
Menge: 30,000 Stk

#### Abschnitt 02.02 RODUNGSARBEITEN

*Hinweis: Die zu rodenden Gehölze befinden sich im unmittelbaren*
Die zu rodenden Gehölze befinden sich im unmittelbaren
Außenanlagen- und Gebäudebereich. Die abschnittsweise
Herunternahme der Gehölze unter der Beihilfe eines
Hubsteigers, bzw. der Klettertechnik ist bei der
Kalkulation in jedem Fall zu berücksichtigen.
Die Rodung der Wurzelstubbe kann wahlweise auch mit der
Stubbenfräse erfolgen. Eine zusätzliche Vergütung je
nach Wahl der Wurzelrodung erfolgt nicht.
Die Rodung der Gehölzflächen und das Abschieben der
Vegetationsschicht erfolgt zum Teil in Traufbereichen
verbleibender Gehölze (siehe Bestands- und
Rodungsplan). Die Erschwernisse für das Arbeiten in
diesen Bereichen zur Schonung der Wurzelbereiche sind
in die folgenden Positionen einzukalkulieren.

**02.02.0010 Wurzel roden 41-60cm,**
Laub- und Nadelbaumwurzel roden,
Stammdurchmesser 40 -60 cm,
Rodung des Wurzelstockes
Material laden und abfahren und entsorgen.
Menge: 1,000 St

**02.02.0020 Solitärstrauch bis 2,50m fällen, roden mehrstämmig**
Solitärstrauch fällen,
Wuchshöhe bis 2,50 m
Mehrstämmig
inkl. Rodung des Wurzelstockes. Material laden und entsorgen.
Standfeste Auffüllung der Grube entsprechend der
vorgefundenen Bodenschichten
Menge: 2,000 St

**02.02.0030 Strauchartigen Gehölzaufwuchs / Hecken bis 2,50 m einschließlich Wurzelwerk roden**
Strauchartigen Gehölzaufwuchs / Hecken
einschließlich Bodendecker und Wurzelwerk roden
(u.a. Prunus, Photinia, Bodendecker: diverse Stauden).
Wuchshöhe: 100-250 cm
Material laden und abfahren und entsorgen.

Ort: Teilflächen im gesamten Bauabschnitt in
unterschiedlicher Größe.
Menge: 14,000 m²

**02.02.0040 Strauchartigen Gehölzaufwuchs bis 1,00 m einschließlich Wurzelwerk roden**
Strauchartigen Gehölzaufwuchs einschließlich
Bodendecker und Wurzelwerk roden
Wuchshöhe: bis 100 cm
Material laden und abfahren und entsorgen.
Menge: 12,000 m²

**02.02.0050 Vegetationsschicht abschieben**
Vegetationsschicht Wiesenfläche  Aufwuchshöhe bis 20
cm, einschließlich Vegetationsnarbe, Wurzelraum,
Narbenstärke 10 cm stark
abschieben, laden und entsorgen.
Der Deckungsgrad der Wiese mit Grasbewuchs beträgt ca.
80 %.
Abrechnung nach Voraufmaß in der Horizontalprojektion.
Menge: 75,000 m²

#### Abschnitt 02.03 ERDARBEITEN

*Hinweis: Bauausführung*
Bauausführung
Jegliche Bodenverdichtung ist auf das für
die Bauausführung notwendige Maß zu reduzieren.
Die Lage der Fahrtrassen bzw. Baustraßen ist vor
Baubeginn mit der Bauleitung abzustimmen

Je nach Bodenart und Witterungsverlauf ist die
Bearbeitung von Böden bei Regen nicht erlaubt bzw.
mit der Bauleitung vorher abzustimmen. Dies gilt
insbesondere für schluff- und tonhaltige Böden
("Minutenböden").

Bei Regenwasserversickerung sind die Versickerungsbereiche unbedingt von Verdichtung freizuhalten
(Tabuzonen) und mit dauerhafter Absperrung zu versehen.

Abgrabungen, Aufschüttungen und das Befahren
innerhalb von Baumtraufen ist nicht gestattet.
Baumschutzmaßnahmen sind, sofern Konflikte absehbar, detailliert im Leistungsverzeichnis beschrieben. Ansonsten ist vorab die Bauleitung zu
informieren.

Weitergehende, nicht beschriebene Materialnachweise wie Körnungszusammensetzung, Un-
bedenklichkeit etc. sind auf Verlangen der
Bauleitung zu erbringen.

Werden Bodenmassen und Schüttgüter über
Mengennachweis nach Original-Lieferscheinen,
bzw. LKW-Kastenmaß
abgerechnet, so ist der angelieferten Menge
bei Oberboden 18 %, Schotter 20% und für
Füllboden 20 %
abzuziehen (Lockerungsfaktor).

Bodenlieferung und -arbeiten werden
nach Aufmaß und Nivellement (Urnivellement+
OK eingebautes Material) abgerechnet.
Das Nivellement ist unmittelbar vor Beginn der
Arbeiten gemeinsam mit der Bauleitung des AG
durchzuführen. Die entsprechenden, von der
Bauleitung abgezeichneten Feldnivellements
sind in der Reinfassung im Maßstab
M = 1:200 bzw. 1:100 der Bauleitung in 2- facher
Ausfertigung vorzulegen. Erd- und Bodenarbeiten
sind ohne die Zustimmung und Freigabe der
Bauleitung des AN untersagt.
Ein Soll-Ist Vergleich ist zu erbringen.

Zusätzlich geliefertes Material wird nach
Original-Lieferscheinen, die der Bauleitung zur
Abzeichnung vorgelegt werden müssen, abgerechnet.

Die Freigabe der Flächen zur Bearbeitung ist mit
der örtlichen Bauleitung abzustimmen.

Über die Lage von Versorgungsleitung hat der Anbieter
sich vorab zu informieren. Erschwerte
Arbeitsverhältnisse bedingt durch Versorgungsleitungen
oder sonstiger Hindernisse berechtigen zu keinerlei
Nachforderungen.

**02.03.0010 Ungebundene Tragschicht aufnehmen, laden und entsorgen**
Ungebundene Tragschicht,
aufbrechen und aufnehmen, laden und entsorgen.
Dicke der Tragschicht bis 30 cm,

Die Erschwernisse des Ausbaus durch das schollige
Aufbrechen der Tragschichten sind in dem Einheitspreis
einzukalkulieren.
Abrechnung nach Aufmaß an der Entnahmestelle als feste
Masse.
Menge: 25,000 m³

**02.03.0020 durchwurzelten Oberboden lösen, laden, abtransportieren**
Durchwurzelten Oberboden / Füllboden  profilgerecht lösen, laden,
abtransportieren und entsorgen
Abtragsdicke i.M. 100 cm
Abrechnung nach Aufmaß an der Entnahmestelle als feste
Masse.

Abtragungsort : vorhandenes Hochbeet, zukünftige Wegeflächen
Menge: 25,000 m³

#### Abschnitt 02.04 ENTWÄSSERUNGSLEITUNG

**02.04.0010 Gräben für Entwässerung bis 1,25 m erstellen**
Erstellung und Sicherung von Gräben für Entwässerungsleitungen, Aushub seitlich lagern.
Nach Fertigstellung der Leitungen ist der Garben zu verfüllen und zu verdichten Aushubtiefe bis 1,25 m Sohlbreite der Gräben bis 0,8 m, Bodenklasse 2 bis 5, überschüssige Bodenmasse laden und entsorgen.
Menge: 6,000 m³

**02.04.0020 Gräben für Entwässerung bis 2,00 m erstellen**
Erstellung und Sicherung von Gräben für Entwässerungsleitungen, Aushub seitlich lagern.
Nach Fertigstellung der Leitungen ist der Graben zu verfüllen und zu verdichten Aushubtiefe bis 2 m Sohlbreite der Gräben bis 0,8 m, Bodenklasse 2 bis 5, überschüssige Bodenmasse laden und entsorgen.
Menge: 4,000 m³

**02.04.0030 Entwässerungsgräben Sandbett vorbereiten**
Boden in vorher erstellten Gräben für Entwässerungsleitungen profilgerecht herstellen, Sohle verdichten, Sandeinbettung für Rohre allseitig herstellen, nach Fertigstellung der Leitungen diese mit dem Aushub überdecken.
Menge: 12,000 m

**02.04.0040 Rohrleitungen DN/OD 110 verlegen**
Rohrleitungen aus PVC hart (KG-Rohr), mit Steckmuffe, fachgerecht verlegen in vorher erstellten Gräben in Sandbett, Rohre gerade DN/OD 110.
Menge: 12,000 m

**02.04.0050 Formstücke DN/OD 110 verlegen -als Zulage-**
Zulage für Formstücke aller Art für Rohrleitungen aus Position 1.7.20
Menge: 15,000 St

**02.04.0060 Anschluss an Entwässerungsrinne erstellen**
Anschluss an Entwässerungsrinne in DN/OD 110 oder DN/OD 160, aus PVC hart, einschl. aller Formstücke fachgerecht erstellen.
Menge: 1,000 St

**02.04.0070 Anschluss an Dachentwässerung erstellen**
Anschluss an der Dachentwässerung zur Aufnahme von PVC Rohren DN/OD 110 oder DN/OD 160, aus PVC hart, einschl. aller Formstücke fachgerecht erstellen.
Menge: 2,000 St

**02.04.0080 Anschluss an Lichtschacht DN/OD 110 erstellen**
Anschluss an Lichtschachtabgang mit PVC Rohre in DN/OD 110, aus PVC hart, einschl. aller Formstücke fachgerecht erstellen.
Menge: 2,000 St

#### Abschnitt 02.05 LINIENENTWÄSSERUNG

**02.05.0010 Entwässerungsrinne für Gehwege erstellen**
Entwässerungsrinne aus Polymerbeton für Geh- und Radwege, Wasserspiegelgefälle, NW 110, Einzellänge = 100/50 cm,
B = 13 cm, H = 15 cm, bestehend aus Rinnenstück, Stegrost verzinkt, Arretierung für Stegrost, mind. 2 St./m, einschl. aller notwendigen Kleinteile liefern und höhengerecht auf mind.
10 cm Beton C 16/20 mit beidseitiger Rückenstütze C 16/20, Breite 10 cm, einsetzen, einschl. Verfüllen und Verdichten der Anschlussflächen.
Menge: 5,000 m

**02.05.0020 Entwässerungsrinne für Gehwege mit Rohranschluss erstellen**
Zulage zur Vorposition für Lieferung und den Einbau einer Entwässerungsrinne aus Polymerbeton für Geh- und Radwege, mit Rohranschluss DN/OD 100 nach unten Wasserspiegelgefälle, NW 110, Einzellänge = 100/50 cm,
B = 13 cm, H = 15 cm, bestehend aus Rinnenstück, Stegrost verzinkt, Arretierung für Stegrost, mind. 2 St./m, einschl. aller notwendigen Kleinteile liefern und höhengerecht auf mind.
10 cm Beton C 16/20 mit beidseitiger Rückenstütze C 16/20, Breite 10 cm, einsetzen, einschl. Verfüllen und Verdichten der Anschlussflächen.
Menge: 1,000 m

**02.05.0030 Stirnwand für Gehwege erstellen**
Stirnwand ohne Anschlussstutzen für Grundleitungen zur vorherigen Entwässerungsrinne einseitig einsetzen.
Menge: 2,000 St

#### Abschnitt 02.06 BALKONENTWÄSSERUNG

**02.06.0010 Balkonentwässerung herstellen**
Im Bereich der Terrassen eine Entwässerungsmöglichkeit schaffen.
Das vorhandene Fallrohr der Balkone in einen Kieskörper einleiten.
Hierfür eine Grube mind. in der Größe 1,00/1,00m 0,80m tief ausheben.
Diese mit einem Kieskörper aus Kies 16/32 mit einem Rigolenflies (200g/m², Wasserdurchlässigkeit 90l/sm²) umschlagen in der Größe 1,00/1,00m 0,50m tief ausfüllen.
Anschluss des Fallrohrs in den Kieskörper herstellen, in den Kieskörper ein crica 50cm langs Drainagerohr führen. Bis zum Kieskörper aus Material aus PVC hart (KG-Rohr) verwenden.
Über den Kieskörper den Boden wieder andecken.

Abstand des Kieskörpers zum Haus mind. 1,5 Meter.

Überschüssiges Aushubmaterial laden und entsorgen.
Menge: 2,000 Stk

#### Abschnitt 02.07 LICHTSCHÄCHTE

**02.07.0010 Lichtschächte säubern**
Vorhandenen Lichtschächte säubern.
Lichtschachtgitter lösen und die Lichtschächte komplett besenrein reinigen.
Vorhandnen Unrat / Schutt laden und entsorgen.
Lichtschachtgitter wieder aufsetzen und ggf. befestigen.
Menge: 4,000 Stk

**02.07.0020 GFK-Lichtschacht der Fa. Mea MEAMULTINORM, 125cm x 100cm x 60cm, begehbar**
Formstabiler GFK-Lichtschacht MEAMULTINORM, 125cm x 130cm, Tiefe 60cm für anspruchsvolle Einbausituation.

Aus glasfaserverstärktem Polyester (UP-GF), Farbe Weiß, ähnlich RAL 9016, frost- und hitzebeständig.
Ausführung begehbar Inkl. feuerverzinktem Abdeckrost mit integrierter Rostabhebesicherung und Befestigungsset.
Mit Entwässerungsöffnung d=80 mm (rund). Entwässerungsanschluss mit Rückstausicherung MEASTOP PRO Ø 100mm.

Lichtschacht: 125cm x 130cm (Nennmaß)
Tiefe: 60cm
Material: Glasfaserverstärktes Polyester (UP-GF)
Farbe. Weiß, ähnlich RAL 9016
Ausführung: begehbar
Abdeckrost: Streckmetallrost begehbar
Boden: EW-Öffnung Ø 80mm
Entwässerungsanschluss mit Rückstausicherung MEASTOP PRO Ø 100mm

Liefern und Einbauen.

Den Entwässerungsanschluss an die zuvor verlegte Entwässerungsleitung anschließen.
Menge: 2,000 Stk

**02.07.0030 GFK-Lichtschachtaufsatz der Fa. Mea MEAMULTINORM, 125cm x 35cm x 60cm, begehbar**
*** Bedarfsposition ohne GB
Formstabiler GFK-Lichtschachtaufsatz MEAMULTINORM, 125cm x 35cm, Tiefe 60cm für anspruchsvolle Einbausituation.

Aus glasfaserverstärktem Polyester (UP-GF), Farbe Weiß, ähnlich RAL 9016, frost- und hitzebeständig.
Ausführung begehbar

Lichtschachtaufsatz: 125cm x 35cm (Nennmaß)
Tiefe: 60cm
Material: Glasfaserverstärktes Polyester (UP-GF)
Farbe. Weiß, ähnlich RAL 9016
Ausführung: begehbar

Liefern und am Lichtschacht der vorherigen Position Einbauen.
Menge: 2,000 Stk

#### Abschnitt 02.08 MAUERN, STUFEN, EINFASSUNGEN

**02.08.0010 Tiefbord 6/25/100, grau liefern und versetzen**
Tiefbordstein 6/25/100, Farbe grau, einseitige Fase liefern und z.T. in weiten Radien höhen- und fluchtgerecht in Beton versetzen.

Die Leistung versteht sich einschließlich der dazugehörigen Erdarbeiten, die zum Setzen der  Tiefborde notwendig sind. .

Verlege-, bzw. Einbauort: Müllplatz, Gehwege, Kiesstreifen
Menge: 85,000 m

**02.08.0020 Tiefbordeinfassungen anpassen, Naßschneider**
Vorgenannte Tiefbordsteine an den Kanten und Anschlüssen mit Diamantschneider (Naßschneider) sauber anpassen.
Menge: 35,000 Stk

**02.08.0030 Betonpflaster als Beeteinfassung liefern und auf Beton versetzen**
Betonsteinpflaster Material: Farbe: grau, mit Mikrofase, Maße: 30x20x8 cm liefern und versetzen,
Als Mähkante knirsch als Abgrenzung der Rasenfläche auf 10 cm dickem Fundament aus C12/C15 versetzen und mit einer 5 cm starken Rückenstütze aus Beton C12/C15 versehen.

Einbauort: Abgrenzung Beetfläche
Menge: 15,000 m

**02.08.0040 Natursteinschüttung aus Kalkstein als Kiesstreifen liefern und einbauen**
Natursteinschüttung aus Kalkstein als Kiesstreifen liefern und
einbauen.
Einbaufläche: Kiesstreifen an der Fassade, in Kleinflächen Einbaustärke 10-15 cm
Material: Anthrazitschwarzer Kalkstein, mit weißen Adern, Oberfläche gebrochen 16/32mm
Die Erschwernis beim kleinteiligen Einbau im Bereich
der Fassaden Traufstreifen ist im Angebotspreis zu berücksichtigen.

Vor Einbau ist das Material vom Bauherrn zu bemustern
und freizugeben.
Menge: 5,000 m²

**02.08.0050 Betonblockstufe**
Blockstufe aus Beton liefern und einbauen
Betonblockstufe, 15/35/100cm, Farbe: grau liefern und auf Beton versetzten.
Menge: 1,000 m

#### Abschnitt 02.09 TRAGSCHICHTEN PFLASTERARBEITEN

**02.09.0010 Dreilagige Noppenbahn liefern und verlegen**
Dreilagige Noppenbahn als vertikalen Fassadenschutz liefern und verlegen.
Die Noppenbahn ist im Zuge des
Tragschichteneinbaus vor die Fassade zu legen.
Einzubauende Noppenbahnhöhe 50 cm, Noppenbahn bestehend aus Gleitfolie, Noppenbahn und Drainagevlies,
Noppenhöhe 8 mm
Noppenbahn aus Spezial-PE hoher Dichte.
Ohne Weichmacher, voll recyclingfähig.
Menge: 35,000 m

**02.09.0020 Schottertragschicht 0/45 liefern und einbauen**
Schottertragschicht für Rad- und Gehwege aus natürlicher Gesteinskörnungen 0/45 liefern und einbauen.

Die Erschwernis beim kleinteiligen Einbau im Bereich
der Wegeflächen sowie einzelnen Terrassen ist im Angebotspreis zu berücksichtigen.
Einbauort: Wege und Terrassen
Menge: 105,000 m²

**02.09.0030 Betonsteinpflaster 8cm stark, liefern und verlegen**
Pflastersteine aus Beton liefern und fachgerecht verlegen,
verfugen und abrütteln. Verlegung im Halbverband
Material: Farbe: grau, mit Mikrofase, Maße: 30x20x8 cm

Einschließlich Lieferung und Herstellung der
Pflasterbettung, Bettungsmaterial nach Norm, vorzugsweise kornabgestuftem Splittsandgemisch der Körnung 0/5 mm.
Die Filterstabilität von Fuge, Bettung und Tragschicht ist zu gewährleisten.
Einbaubereich: Gehwege
Menge: 60,000 m²

**02.09.0040 Betonpflaster anpassen, Naßschneider**
Vorgenanntes Betonpflaster an den Kanten und Anschlüssen mit Diamantschneider (Naßschneider) sauber anpassen.
Mindeststeingröße 1/3 des Gesamtsteins.
Hinweis: Pflasterschnitte, die aufgrund einer fehlerhaften Ermittlung des Pflasterrasters durchzuführen sind, werden nicht
vergütet!
Menge: 50,000 m

**02.09.0050 Betonsteinplatten, 5cm stark liefern und verlegen**
Betonsteinplatten liefern und fachgerecht verlegen,
verfugen und abrütteln. Verlegung im Halbverband
Material: Farbe: grau, mit Mikrofase, Maße: 50x50x5 cm

Einschließlich Lieferung und Herstellung der
Pflasterbettung, Bettungsmaterial nach Norm, vorzugsweise kornabgestuftem Splittsandgemisch der Körnung 0/5 mm.
Die Filterstabilität von Fuge, Bettung und Tragschicht ist zu gewährleisten.
Einbaubereich: Mieterterrassen
Menge: 45,000 m²

**02.09.0060 Betonplatten anpassen, Naßschneider**
Vorgenannte Betonsteinplatten an den Kanten und Anschlüssen mit Diamantschneider (Naßschneider) sauber anpassen.
Mindeststeingröße 1/3 des Gesamtsteins.
Hinweis: Plattenschnitte, die aufgrund einer fehlerhaften Ermittlung des Plattenrasters durchzuführen sind, werden nicht
vergütet!
Menge: 10,000 m

#### Abschnitt 02.10 ZAUNBAUARBEITEN

**02.10.0010 Drehflügeltore, 1-flügelig, liefern und fachgerecht montieren,H = 1000mm**
Drehflügeltor 1-flügelig, liefern und fachgerecht montieren,
Material wie nachstehend beschrieben:

Torhöhe in mm: 1000
Lichte Weite in mm, einflügelig: 1250mm
Torfüllung: Doppelstabgitter
Maschenweite ca. 50/200 mm, Drahtstärke 8/6/8 mm

Konstruktion:
Rahmenkonstruktion aus stabilem Quadratstahlrohr
60/40 mm mit einer Doppelstabgitterfüllung.
Eine stabileund vor Vandalismus geschützte Aufhängung verbindet Torflügel und Torpfosten (aus 80 x 80 mm
Quadratstahlrohr) sicher miteinander. Der Torflügel
hat einen Öffnungswinkel von 180°.
Das Tor wird komplett mit einem geräuschdämpfenden
Stahlanschlag, zwei Aluminiumschild mit Leichtmetall-Drückergarnitur, Schloss, Profilzylinder und Schlüsselsatz
(3 Stück) geliefert. Der Profilzylinder ist mit der Haustüranlage des Gebäudes  gleichschließend auszustatten.
Seitlich verfügen die Torpfosten über einen Mattenanschluss für den Stabgitterzaun.
Die Aufstellung versteht sich einschließlich der
Anbindung an den weiterverlaufenden Gartenzaun
Korrosionsschutz:
Maximaler Korrosionsschutz der Torflügel und Torpfosten
durch die Kombination von Verzinkung und hochwertiger
Pulverbeschichtung. Die Pulverbeschichtung ist absolut
lichtecht, festhaftend und abriebfest.
Farbe: RAL 7016 (anthrazitgrau)
Ausführung:
Das Tor ist gemäß den örtlichen Gegebenheiten zu verbauen. Die Pfosten werden in einem entsprechend groß dimensionierten Betonfundament verbaut.
Der Aushub ist einzuplanieren.

Nach dem Abbinden des Betons ist die gesamte Toranlage
genau einzujustieren.

Beschädigungen an der Verzinkung bzw. Beschichtung
werden mit Kaltzink und Farbe nachbehandelt.
Menge: 1,000 Stk

**02.10.0020 Stabgitterzaun 1000mm hoch, liefern und fachgerecht montieren**
Stabgitterzaun 1000. mm hoch (Gittermattenhöhe), liefern
und fachgerecht montieren,
Material wie nachstehend beschrieben:
Pfosten:
Bestehend aus Rechteckstahlrohren 60/40 mm (Länge gemäß Gitterhöhe), Abdeckung des Pfostens mit überstehender Alu-Kappe.
Montage der Gitter am Pfosten mit Klemmleiste, die mittels Innensechskantschraube M8 VA im Systemraster am Pfosten befestigt wird

Gittermatten:

Bestehend aus waagerecht verlaufenden Ø 8 mm doppelt
gegenüberliegenden,
punktgeschweißten Stahldrähten und senkrechten, im
Kreuzverbund
verschweißten, Ø 6 mm Stahldrähten, die einseitig (unten) ca.
30 mm stumpf überstehen.
oben glatter Abschluss durch querlaufenden Draht
Maschenweite: *50/200 mm normal,

Korrosionsschutz:
Maximaler Korrosionsschutz der Gittermatten und Pfosten
durch die Kombination von Verzinkung und hochwertiger
Pulverbeschichtung. Die Pulverbeschichtung ist absolut
lichtecht, festhaftend und abriebfest.
Farbe: RAL 7016 (anthrazitgrau)
alle Metallteile sind nach dem Schweißen hochwertig
verzinkt

Ausführung:
Der Zaun ist gemäß den örtlichen Gegebenheiten zu verbauen.
Die Pfosten werden in einem entsprechend groß dimensionierten Betonfundament verbaut.
Die Gittermatten werden an das Tor der Vorposition angeschlossen.
Der Aushub ist einzuplanieren.
Beschädigungen (durch Ablängung) an der Verzinkung bzw. Beschichtung werden mit Kaltzink und Farbe nachbehandelt.

Einbauort: Einfassung des Gartens zur Straße
Menge: 5,500 m

**02.10.0030 Stabgitterzaun 1800mm hoch, liefern und fachgerecht montieren**
Stabgitterzaun 1000. mm hoch (Gittermattenhöhe), liefern
und fachgerecht montieren,
Material wie nachstehend beschrieben:
Pfosten:
Bestehend aus Rechteckstahlrohren 60/40 mm (Länge gemäß Gitterhöhe), Abdeckung des Pfostens mit überstehender Alu-Kappe.
Montage der Gitter am Pfosten mit Klemmleiste, die mittels Innensechskantschraube M8 VA im Systemraster am Pfosten befestigt wird

Gittermatten:

Bestehend aus waagerecht verlaufenden Ø 8 mm doppelt
gegenüberliegenden,
punktgeschweißten Stahldrähten und senkrechten, im
Kreuzverbund
verschweißten, Ø 6 mm Stahldrähten, die einseitig (unten) ca.
30 mm stumpf überstehen.
oben glatter Abschluss durch querlaufenden Draht
Maschenweite: *50/200 mm normal,

Korrosionsschutz:
Maximaler Korrosionsschutz der Gittermatten und Pfosten
durch die Kombination von Verzinkung und hochwertiger
Pulverbeschichtung. Die Pulverbeschichtung ist absolut
lichtecht, festhaftend und abriebfest.
Farbe: RAL 7016 (anthrazitgrau)
alle Metallteile sind nach dem Schweißen hochwertig
verzinkt

Ausführung:
Der Zaun ist gemäß den örtlichen Gegebenheiten zu verbauen.
Die Pfosten werden in einem entsprechend groß dimensionierten Betonfundament verbaut.
Die Gittermatten werden an das Tor der Vorposition angeschlossen.
Der Aushub ist einzuplanieren.
Beschädigungen (durch Ablängung) an der Verzinkung bzw. Beschichtung werden mit Kaltzink und Farbe nachbehandelt.

Einbauort: Einfassung des Gartens zur Straße
Menge: 10,000 m

**02.10.0040 ZULAGEPOSITION - Abschluß Stabgitterzaun**
Zulage für die Herstellung eines fachgerechten
Abschlusses an der Gittermatte.
Beschädigungen an der Verzinkung bzw. Beschichtung durch das passende Ablängen werden mit Kaltzink und Farbe nachbehandelt.

Abrechnung nach Länge des Schnittes.
Menge: 10,000 m

**02.10.0050 Sichtschutzstreifen**
Sichtschutzstreifen für Doppelstabmattenzaun.
Material aus hart PVC und PP, Lichtechtheitsstufe 7-8 (nach Wollskala), Farbe anthrazit ähnlich RAL 7016 liefern und montieren.
Höhe circa 190mm und circa 1,3mm stark
Hierbei jeweils nach zwei senkrechten Stäben den Sichtschutzstreifen druchführen, die Reihen versetzt einflechten.
Die Enden zwischen den Pfosten und der Pfostenklemmschine maximal einstecken.

Eingebaut im 1,80m hohen Zaun.
Abrechnung nach der Länge des Streifen zu je circa 19 mm Höhe.
Menge: 90,000 m

#### Abschnitt 02.11 EINBAUTEN

**02.11.0010 Anlehnbügel Fa. Ziegler TAMPA liefern und einbauen**
Anlehnbügel der Firma Ziegler,
Ausführung:
TAMPA pulverbesch., Breite 850 mm, zum Einbetonieren
Nutzung : doppelseitig
Anzahl Stellplätze : 2 Stück
Produkttyp : Anlehnbügel
Material : Stahl
empfohlene Einbautiefe : 250 mm
Oberfläche : feuerverzinkt und pulverbeschichtet
Ausführung : ohne Innenbügel
Befestigungsart : zum Einbetonieren
Rohr-Ø/ Profilmaße : 80 x 10 mm
Höhe : 1100 mm
Gewicht : 20 kg
Höhe über Flur : 850 mm
Tiefe : 80 mm
Breite : 850 mm

Anlehnbügel liefern und gemäß Herstellerangaben einbauen.
Ort nach Angaben der Bauleitung
Menge: 2,000 Stk

#### Abschnitt 02.12 VEGETATIONSTECHNISCHE ARBEITEN

**02.12.0010 Planum Unterboden im Bereich Vegetationsflächen, +/- 2 cm**
Planum des vorhandenen Bodens zur Aufnahme des  Oberbodens im Bereich der
Vegetationsflächen
Auf- und Abtrag bis 50 cm,
zulässige Abweichung von der Nennhöhe +- 2 cm.
einschließlich der tiefgründigen Lockerung (30cm) des
Untergrundes.
In Teilflächen gegliedert.
Menge: 100,000 m²

**02.12.0020 Oberboden liefern und einbauen (Laga Z 0)**
Oberboden nach DIN 18915, Teil 1, Bodengruppe 4 bis
6, frei von Fremdstoffen, liefern und in
unterschiedlichen Stärken profilgerecht und
setzungsfrei einbauen und planieren.
Einbau in ebenen Pflanz- und Rasenflächen.
Eine Bodenprobe ist der Bauleitung vor Anlieferung des Bodens zur Abnahme vorzulegen.
Abrechnung nach Aufmaß an der Auftragsstelle.
Andeckung: 0,10 - 0.25 m.
Einschl. aller Erschwernisse und der erforderlichen Handarbeiten in den Randbereichen.
Menge: 20,000 m³

**02.12.0030 Estrichsand liefern und einbauen (Laga Z 0)**
Estrichsand 0-8mm nach DIN EN 12620, frei von Fremdstoffen, liefern und innerhalb der Staudenfläche in die oberste Bodenschicht, bis 20cm Tiefe einarbeiten. Auftragsmenge circa 10cm hoch. Oberfläche setzungsfrei planieren.
Einbau in ebenen Pflanzflächen.
Einschl. aller Erschwernisse und der erforderlichen Handarbeiten in den Randbereichen.
Menge: 1,000 m³

**02.12.0040 Vegetationsflächen fräsen/ lockern**
Vegetationsflächen  fräsen/lockern bis 20 cm einschl.
aussortieren von Wurzel- und Pflanzenresten.
Erschwernisse in Form von Handlockerungen in
Randbereichen und Traufbereichen vorh. Gehölze sind in
den Einheitspreis einzurechnen.
Unkräuter, Steine > 5 cm, Wurzelreste sind
ordnungsgemäß zu entsorgen.
Menge: 100,000 m²

**02.12.0050 Grobplanum Vegetationsflächen**
Grobplanum der Vegetationsflächen (Rasen-, Pflanzflächen
und Bankettbereiche)  herstellen, Abweichung von
Sollhöhe +/- 5 cm, Unkräuter, Steine > 5 cm,
Wurzelreste der entfernten Vegetationsschicht sind
abzulesen und zu entsorgen.
Erschwernisse in Form von Handlockerungen in
Randbereichen und Traufbereichen vorh. Gehölze sind in
den Einheitspreis einzurechnen.
Menge: 100,000 m²

**02.12.0060 Bodenverbesserung mit Oscorna-Bodenaktivator**
Oscorna-BodenAktivator
organisch-mineralischer NP-Dünger, 3 % N + 2 % P2O5,
35 % organische Substanz,
chloridarm. Bestehend aus Meeresalgenkalk,
Tonminerale, Urgesteinsmehl, Horn-, Knochen-, und
Federnmehl, Traubenkernschrot, Rapsschrot, Melasse.
Mit Spurenelementen wie Magnesium, Calcium,
Eisen, Schwefel, Jod, Mangan, Zink, Bor, Kupfer,
Molybdän, Kobalt, Kieselsäure.

Zur Vorbereitung des Bodens liefern,
gleichmäßig aufbringen und flach einarbeiten.
Bei allen Neuanlagen 20 kg je 100 m2 in den
Oberboden (0 - 30 cm) einmischen.
Menge: 20,000 kg

**02.12.0070 Düngung Pflanzfläche Oscorna-Animalin**
Oscorna-Animalin Gartendünger, organischer NPK-Dünger
7 % N, 4 % P2O5, 0,5 % K2O mit organisch gebundenen
Nährstoffen. Liefern, gleichmäßig verteilen und in die
Bodenoberfläche einarbeiten.
Auf Pflanzflächen 10 kg je 100 m2 aufbringen, hier circa 30qm Pflanzfläche
Menge: 3,000 kg

**02.12.0080 Vegetationsflächen mulchen organisch**
Vegetationsflächen nach dem Pflanzen gegen Verunkrautung und Austrocknung schützen mit Rindenmulch 0-40mm, gütegeschützt,
Dicke der Mulchdecke circa 8 cm
Abrechnung in der Horizontalprojektion.

Im Bereich der Hecken
Menge: 20,000 m²

**02.12.0090 Vegetationsflächen mulchen mineralisch**
Vegetationsflächen nach dem Pflanzen gegen Verunkrautung und Austrocknung schützen mit Estrichsand 0-8mm, gütegeschützt,
Dicke der Mulchdecke circa 8 cm
Abrechnung in der Horizontalprojektion.

Im Bereich der Stauden
Menge: 10,000 m²

**02.12.0100 Feinplanum**
Feinplanum zukünftiger Rasenflächen und Bankettbereiche
+/- 2cm herstellen.
Anschlüsse  sind 1 cm unter OK an befestigte Flächen
und Einfassungen herzustellen Steine und Fremdkörper >
5 cm sind abzulesen und zu entsorgen.
Menge: 70,000 m²

**02.12.0110 Einsaat RSM 2.3 Gebrauchsrasen / Spielrasen**
Fachgerechte Raseneinsaat mit Gebrauchsrasen RSM 2.3.,
Gebrauchsrasen/Spielrasen, gem.gültiger FLL-RSM Rasen
(Regel-Saatgutmischungen-Rasen)
Menge 25 g/m², liefern, erstellen und abwalzen. Der
Preis versteht sich einschließlich des ersten Schnittes
und aller Nebenarbeiten.
Menge: 70,000 m²

**02.12.0120 Düngung Rasenfläche Oscorna-Rasaflor**
Startdüngung zuvor genannter Rasenflächen
nach dem Auflaufen
Oscorna-Rasaflor Rasendünger granuliert, organischer
NPK-Dünger 8 % N, 4 % P2O5, 5 % K2O (pflanzlicher
Herkunft). Mit organisch gebundenen Nährstoffen.
Liefern, gleichmäßig verteilen
Auf Rasenfläche 10 kg je 100 m2 aufbringen, hier circa 30qm Pflanzfläche.
Menge: 7,000 kg

#### Abschnitt 02.13 PFLANZARBEITEN

*Hinweis: Nachfolgend beschriebene Positionen der Pflanzen*
Nachfolgend beschriebene Positionen der Pflanzen
beinhalten das Abladen, den Transport innerhalb der
Baustelle, sowie die Lagerung und den Schutz der
Pflanzen gegen Austrocknung bis zur Pflanzung.
Maßnahmen / Pflege der Pflanzen nach Pflanzung ist
gesondert beschrieben und wird gesondert abgerechnet.

Nach der Anlieferung sind die Pflanzen unverzüglich zu
pflanzen. Sollte dieses nicht möglich sein beträgt die
maximale Lagerungszeit von Ballenpflanzen auf der
Baustelle 48 h nach Anlieferung, die maximale
Lagerungszeit für ballenlose Gehölze  beträgt max. 24 h
Stunden nach Anlieferung.Bis dahin sind geeignete
Maßnahmen vom AN zu treffen, die Schädigungen durch
Frost, Überhitzung, Austrocknung ausschliessen.
Nach Ablauf der vorgenannten Lagerungszeit sind die
Pflanzen geordnet und fachgerecht einzuschlagen und zu
wässern.
Einschlagsflächen sind nach Entnahme der Pflanzen zu
planieren und im vorherigen Zustand wieder
herzustellen.
Diese Leistungen zum Schutz der Pflanzung werden nicht
gesondert vergütet.
Es ist alleinige Sache des AN, den Bauablauf so zu
koordinieren, dass ein lückenloser, pflanzenschonender
Ablauf der Pflanzung gewährleistet ist. Dieses
beinhaltet
ebenfalls die abschnittsweise Anlieferung der
Pflanzungen nach Baufortschritt und Flächenfreigabe.

Die nachfolgend beschriebenen Pflanzarbeiten verstehen
sich einschließlich der Auslegung der Pflanzen vor der
Pflanzung, sowie den eventuell erforderlichen
Rückschnitt der Wurzeln und der Triebe.

Die angegebenen Pflanzenarten und Pflanzensorten sind
bindend.
Eine Lieferung von Alternativen ist nur zulässig nach
vorheriger Rücksprache mit der Bauherrin.

**02.13.0010 Ligustrum vulgare 150/175 liefern und pflanzen**
Ligustrum vulgare 150/175cm, 3xv, mDb liefern, abladen und pflanzen, einschl. Herstellung des Giesrandes.
Pflanzabstand: 2,5 Stück auf 1 Meter.
Ort der Pflanzung nach Angabe der Bauleitung.
Pflanzgrube profilgerecht verfüllen und unter Wasserzugabe einschlämmen, sodass vollständiger Bodenschluss gewährleistet ist.
Verdrängtes Aushubmaterial bauseits einplanieren.

Leistung einschließlich Gestellung und Transport des
Gieswassers.
Ballen muss bei Anlieferung im erdfeuchten Zustand
sein.
Menge: 50,000 Stk

**02.13.0020 Anbindung Heckenpflanzen**
Die Heckenpflanzen auf mittlerer Höhe (circa 80cm hoch) anbinden.
Hierzu Holzpfähle (Qualität 8cm Durchmesser, 150cm hoch) im Abstand von circa 3 Metern entlang der Heckenpflanzen setzten. Diese mit 3,8mm starkem Spanndraht in 80cm Höhe verbinden.
Die Heckenpflanzen am Draht anbinden.
Menge: 20,000 m

**02.13.0030 Staudenmischpflanzung Staudenpflanzung**
Staudenmischpflanzung aus der Veitshöchheimer Mischung "Blütentraum" erstellen.

Pflanzen wie nachfolgend aufgeführt für 10qm liefern und in Beetfläche pflanzen. (Bei abweichender Flächengröße sind die Mengen entsprechend anzupassen)

Gerüstbildner
Stipa calamagrostis ’Algäu’ 2 Stück
Begleitstauden
Achillea clypeolata ’Moonshine ’8  Stück
Hemerocallis ’Maikönigin’  8  Stück
Centranthus ruber ‘Coccineus’ 2  Stück
Coreopsis palmata 10 Stück
Füllpflanzen
Catananche caerulea 8 Stück
Bodendecker
Anaphalis triplinervis 15 Stück
Aster dumosus ‘Prof. Kippenberg‘ 4 Stück
Aster dumosus ‘Niobe‘ 8 Stück
Salvia nemorosa ‘Ostfriesland’  15 Stück
Menge: 10,000 m²

**02.13.0040 Staudenmischpflanzung Zwiebelpflanzung**
Staudenmischpflanzung aus der Veitshöchheimer Mischung "Blütentraum" erstellen.

Zwiebeln wie nachfolgend aufgeführt für 10qm liefern und in Beetfläche pflanzen. (Bei abweichender Flächengröße sind die Mengen entsprechend anzupassen)

Pflanzung in die dann bestehende Staudenfläche im nächsten Herbst.

Blumenzwiebeln und -knollen
Crocus flavus - Gold-Krokus 60  Stück
Crocus tommasinianus ‘Ruby Giant‘ 50 Stück
Ornithogalum umbellatum 50 Stück
Tulipa eichleri 40 Stück
Menge: 10,000 m²

#### Abschnitt 02.14 FERTIGSTELLUNGSPFLEGE

*Hinweis: Die im LV beschriebenen Arbeiten der*
Die im LV beschriebenen Arbeiten der
Fertigstellungspflege beginnen nach der  Bestandsübergabe der vertragsgemäße Pflanzung bzw. Aussaat
und erstrecken sich über 12 Monate.
Danach erfolgt die Abnahme der Fertigstellungspflege.
Unabhängig davon erfolgt die Abnahme der Pflanzung im
letzten Drittel des folgenden Monats Juni
(Johannistrieb).
Fertigstellungspflege gemäß DIN 18916 und DIN 18917 und
entsprechend der in den nachfolgenden Positionen
aufgeführten Spezifikationen.
Pflegearbeiten sind in eigener Verantwortung des AN
nach Bedarf auszuführen. Jeder Arbeitsgang ist der Bauleitung einen Arbeitstag vor der Ausführung anzuzeigen.
Pflegerapporte sind der Bauleitung am Tag nach der Ausführung
der Arbeiten zu übersenden. Der Einheitspreis ist für
die jeweilig angegebene Anzahl der Arbeitsgänge zu berechnen. Mehr- oder Minderleistungen werden
linear entsprechend der gemeldeten und anerkannten
Anzahl der Arbeitsgänge sowie Pflanzen / Quadratmeter abgerechnet.
Nicht angemeldete bzw. nicht anerkannte Pflegegänge
werden nicht vergütet.
Die Verwendung chemischer Unkrautbekämpfungsmittel ist
nicht gestattet.
Während der Dauer der Fertigstellungspflege trägt der
AN die Beweislast (VOB Teil B). Das Recht auf
Nachbesserung u. Minderung liegt nach wie vor beim AG.
Bis zur Abnahme trägt der AN die Gefahr für die weitere
Entwicklung der Pflanzen/Ansaat.

**02.14.0010 Wässern der Heckenpflanzen**
Heckenpflanzen Ligustrum vulgare 150/175 wässern.
Mindestwassermenge je Arbeitsgang 40 l / Gehölz
In die Bemessung der Arbeitsgänge sind die natürlichen
Niederschläge mit einzubeziehen.
Leistung einschließlich Gestellung und Transport des
Gieswassers.
Der Einheitspreis gilt für 15 Wässerungsgänge je Pflanze (50 Pflanzen).
Natürliche Niederschläge sind zu berücksichtigen,
Menge: 50,000 Stk

**02.14.0020 Wässern der Stauden**
Beete / Vegetationsfläche wässern, Wasser liefern.
Circa 10 qm Beete / Vegetationsfläche
Mindestwassermenge je qm pro Wässerungsgang = 30 Liter

Der Einheitspreis gilt für 15 Wässerungsgänge von 10m².

Natürliche Niederschläge sind zu berücksichtigen
Menge: 10,000 m²

**02.14.0030 Wässern der Rasenfläche**
Rasenfläche wässern, Wasser liefern.
Circa 70 m² Rasenfläche
Mindestwassermenge je qm pro Wässerungsgang = 10 Liter

Der Einheitspreis gilt für 15 Wässerungsgängen von 70 m².
Menge: 70,000 m²

**02.14.0040 Rasenfläche RSM 2.3 mähen**
Rasenflächen RSM 2.3 mit geeignetem Gerät mähen,

Mähgut aufnehmen, abfahren und entsorgen.
Der Einheitspreis gilt für 12 Mähgänge von 70m².
Menge: 70,000 m²

**02.14.0050 Hecke pflegen**
Heckenpflanzen pflegen
Kontrolle/Korrektur der Verankerung und des Giesrandes
Entfernen trockener und beschädigter Äste
Der Einheitspreis gilt für 3 Durchgänge bei 50 Pflanzen.
Menge: 50,000 Stk

**02.14.0060 Heckenpflanzen schneiden**
Hecke in Form schneiden.
1. Schnitt Ende Juni, 2. Schnitt September vor der Endabnahme
Der Einheitspreis gilt für 2 Durchgängen bei 50 Pflanzen.
Menge: 50,000 Stk

#### Abschnitt 02.15 STUNDENLOHNARBEITEN

*Hinweis: Stundenlohn sind durch firmeneigene Arbeitskräfte nur*
Stundenlohn sind durch firmeneigene Arbeitskräfte nur
auf Anordnung des Bauherrn auszuführen. Der
Verrechnungssatz für die jeweilige Arbeitskraft umfasst
sämtliche Aufwendungen.

**02.15.0010 Facharbeiter**
Hier: Facharbeiter.
Menge: 5,000 Std

**02.15.0020 Vorarbeiter**
Hier: Vorarbeiter
Menge: 5,000 Std

**02.15.0030 Lkw + Fahrer 3,5-7,5 t**
Lkw einschl. Fahrer, Nutzlast über 3,5 bis 7,5 t,
Menge: 5,000 Std

**02.15.0040 Hydraulik Minibagger 1,5 to**
Hydraulik-Minibagger einschl. Fahrer, mit
Ketten-/Radfahrwerk,
Gesamtgewicht bis 1,5 to
Menge: 5,000 Std

### Bereich 03 MH Goetheplatz 3, Bürgerstr.1

#### Abschnitt 03.01 VORBEREITENDE ARBEITEN

**03.01.0010 Einrichten und Vorhalten der Baustelleneinrichtung**
*** Pauschalposition
Einrichten, Vorhalten und Räumen der Baustelleneinrichtung
für sämtliche in der Leistungsbeschreibung aufgeführten Leistungen für die Dauer der vertraglichen Bauleistungen. einschl. Absperrung der Baustelleneinrichtungsfläche(n)
nach Wahl des AN, unter Berücksichtigung der Unfallverhütungsvorschriften, Gestellung von Bauwasser, Baustrom, Sanitäreinrichtung und Aufenthaltsräume für die auf der Baustelle beschäftigten AK des AN und seiner eventuellen
Nachunternehmer, Reinigung der bearbeiteten Baufläche
und des Straßenbereichs von Verschmutzungen aus dem
Bereich des AN, Wiederherstellung der Flächen der Baustelleneinrichtung und Lagerplätze (auch Bodenlagermieten) in den ursprünglichen Zustand, soweit in der nachfolgenden Leistungsbeschreibung nicht ausdrücklich anders erwähnt,sowie sämtliche Leistungen aus den vorgeschalteten Vertragsbedingungen.
Menge: 1,000 psch

**03.01.0020 Baumstammschutz**
Herstellung eines gepolsterten Brettermantels zum
Schutz des Baumstammes in einer Gesamthöhe von 2,00 m.
Stammumfang 2,50 m-3,00 m
Im Vorfeld vorhandene Stammaustriebe entfernen.
Unterkonstruktion Brettermantel bestehend aus
einmaliger Umwicklung des Baumstammes mit
kokosummanteltem Drainagerohr DN 80 im oberen
Brettermantelbereich und einmaliger Umwicklung des
Baumstammes mit kokosummanteltem Drainagerohr DN 100
im unteren Brettermantelbereich.
Brettermantel, bestehend aus unbehandelten Brettern in
einer Stärke von mind. 24 mm, ist abstandslos
anzubringen.
Die Verbretterung darf an keiner Stelle den Baumstamm
berühren noch an ihrer Basis auf Wurzelanläufe gestellt
werden.
Menge: 2,000 Stk

**03.01.0030 Baumschutz**
Vorhandenen Apflebaum (circa 4m hoch) nahe der Grenzmauer schützen.
Wurzelbereich möglichst einzäunen und wärend der Bodenarbeiten schonend bearbeiten.
Menge: 1,000 Stk

**03.01.0040 Bauzaun aufstellen, vorhalten und beseitigen**
Bauzaun aufstellen für die Dauer der vertraglichen
Ausführungsfrist vorhalten und beseitigen. Ausführung
als Fertig-Montagezaun, Zaunhöhe
über Boden 2,05 m, einschl. Betonfüße und Verschrauben
der Zaunfelder miteinander. Dreimaliges Umsetzen auf
dem Baufeld in Teilen zur Abgrenzung von Teilbereichen
ist in den Einheitspreis einzurechnen.
Menge: 50,000 m

**03.01.0050 Reinen Bauschutt entsorgen**
Reinen Bauschutt nach Aufforderung durch den Auftraggeber, lösen, laden und entsorgen.
Material: Abgebundener Beton
Putz / Mörtel
Klinker- / Beton- Natursteinpflasterreste
Keramik / Fliesen
Zement
Kiese und Sande ohne bindige Bestandteile.
Menge: 12,000 t

**03.01.0060 Restabfälle, belastet, entsorgen**
*** Bedarfsposition ohne GB
Restabfälle nach Aufforderung durch den Auftraggeber aufnehmen, laden und entsorgen.
Material: z.B imprägniertes Holz, nach Trennung und Sortierung anfallende gemischte Reststoffe mit Schadstoffanteilen.
Zuordnungswert > LAGA Z 2
Einschließlich Beantragung des Begleitscheins bei der
zuständigen Behörde.
Menge: 1,000 t

**03.01.0070 Mauerwerk bis 0,40m Breite lösen, aufnehmen und entsorgen**
Mauerwerk bis 0,40m Breite lösen, aufnehmen und entsorgen.
Mauerwerk aus unterschiedlichem Material, teils verputzt inkl. Abdeckplatten abbrechen. Entstehenden Bauschutt laden und entsorgen.
Menge: 6,500 m³

**03.01.0080 Betonfundamente bis 0,50 m Breit und 0,80 m tief freilegen, lösen, aufnehmen und entsorgen**
Betonfundamente der abgebrochenen Mauern bis 0,50 m breit und 0,80 m tief freilegen, lösen, aufnehmen und entsorgen.

Tiefe und Breite sind fotografisch festzuhalten und nachzuweisen.
Menge: 7,000 m³

**03.01.0090 Pflaster-Plattenbelag bis 8 cm aufnehmen u. entsorgen**
Diverser Pflaster- und Plattenbelag inkl. Ausgleichschicht sowie
einfassender Rückenstütze aufnehmen, laden und
entsorgen.
hier größtenteils: Rechteckpflaster/Verbundpflaster ca. 10/20cm, Betonplatten i.M. 75-50/50 cm
Steinstärke bis 8cm
Ausbauort: kombinierte Platten- und Pflasterflächen
Bereich Wohnwege und Terrassen
Menge: 75,000 m²

**03.01.0100 Plattenbelag bis 5 cm aufnehmen u. seitl. lagern**
Plattenbelag aufnehmen und seitlich lagern.
Vorhandene Ausgleichschicht sowie
einfassender Rückenstütze aufnehmen, laden und
entsorgen.
hier Betonplatten 50/50 cm
Steinstärke bis 5cm
Ausbauort: Terrasse, teils unter Balkon
Menge: 15,000 m²

**03.01.0110 Trittplatten aufnehmen und entsorgen**
Trittplatten (Betonplatten 50/50 cm
Steinstärke bis 5cm) aufnehmen, laden abfahren und entsorgen einschl. Betonfundament und Rückenstütze.

Ausbauort: Trittplatten innerhalb der Rasenfläche
Menge: 12,000 Stk

**03.01.0120 Tiefbord aufnehmen und entsorgen**
Tiefbord 8/20/100 cm einschließlich Betonfundament (ca.
20 x 30 cm)
aufnehmen laden und entsorgen.

Ausbauort: Einfassungen Pflaster- und Asphaltflächen.
Menge: 110,000 m

**03.01.0130 Mülltonnenschrank aus Waschbeton aufnehmen und entsorgen**
Mülltonnenschrank aus Waschbeton für zwei 240l Mülltonnen aufnehmen, laden und entsorgen.
Menge: 2,000 Stk

**03.01.0140 Fundamente des Mülltonnenschrank aufnehmen und entsorgen**
Fundament des Mülltonnenschrank aufnehmen, laden und entsorgen.
Fundament bis zu einer möglichen Tiefe von 50cm abbrechen. Oberflächig besteht der Untergrund aus Waschbetonblöcken 1,50/0,5/0,2m
Menge: 3,000 m³

**03.01.0150 Straßenablauf aufnehmen und entsorgen**
Hofablauf Betonschacht mit Gußabdeckung
einschließlich Gründung ausbauen, laden und entsorgen.
Größe Abdeckung 30x30
Tiefe ca. 60 cm
Einschließlich fachgerechtes Verpressen der Zu- und
Ablaufleitungen.
Menge: 3,000 Stk

**03.01.0160 Diverse Pfosten aufnehmen und entsorgen**
Diverse Rohrpfosten (unter anderem Teppichstangen)
ikl. 1 Stk  Punktfundamente ca. 40/40/60 cm
aufnehmen und entsorgen.
Menge: 2,000 Stk

**03.01.0161 Betonblockstufe aufnehmen und entsorgen**
Betonblockstufe (35/15/100) einschließlich Betonfundament
aufnehmen, laden und entsorgen.

Ausbauort:  gebäuderückseitige  Türen / Zugang  Innenhof
Menge: 5,000 m

**03.01.0170 Betonlichtschacht aufnehmen und entsorgen**
Vorhandenen Betonlichtschacht inklusive Metallabdeckung aufnehmen, laden und entsorgen.
Ggf. vorhandenen Anschluss an die Entwässerung sichern und provisorisch abdichten, um später einen neuen Lichtschacht zu montieren.
Menge: 2,000 Stk

**03.01.0180 Stabgitterzaun 1,20m hoch aufnehmen u. seitl. lagern**
Vorhandenen Stabgitterzaun 1,20 Meter hoch aufnehmen und seitlich lagern.
Hierzu die Matten von den Pfosten demontieren und die Pfosten ausbauen.
Die Fundamente abbrechen, laden und entsorgen.
Menge: 23,000 m

**03.01.0190 Stabgitterzauntor 1,20m hoch, 1m breit aufnehmen u. seitl. lagern**
Vorhandenen Stabgitterzaun 1,20 Meter hoch aufnehmen und seitlich lagern.
Hierzu die Matten von den Pfosten demontieren und die Pfosten ausbauen.
Die Fundamente abbrechen, laden und entsorgen.
Menge: 2,000 Stk

#### Abschnitt 03.02 RODUNGSARBEITEN

*Hinweis: Die zu rodenden Gehölze befinden sich im unmittelbaren*
Die zu rodenden Gehölze befinden sich im unmittelbaren
Außenanlagen- und Gebäudebereich. Die abschnittsweise
Herunternahme der Gehölze unter der Beihilfe eines
Hubsteigers, bzw. der Klettertechnik ist bei der
Kalkulation in jedem Fall zu berücksichtigen.
Die Rodung der Wurzelstubbe kann wahlweise auch mit der
Stubbenfräse erfolgen. Eine zusätzliche Vergütung je
nach Wahl der Wurzelrodung erfolgt nicht.
Die Rodung der Gehölzflächen und das Abschieben der
Vegetationsschicht erfolgt zum Teil in Traufbereichen
verbleibender Gehölze (siehe Bestands- und
Rodungsplan). Die Erschwernisse für das Arbeiten in
diesen Bereichen zur Schonung der Wurzelbereiche sind
in die folgenden Positionen einzukalkulieren.

**03.02.0010 Wurzel roden 20-40cm,**
Wurzelstubben roden, Durchmesser 20 -40 cm,
Rodung des Wurzelstockes.
Durchmesser auf Erdniveau gemessen.
Standfeste Auffüllung der Grube entsprechend der
vorgefundenen Bodenschichten
Material laden und abfahren und entsorgen.
Menge: 5,000 St

**03.02.0020 Solitärstrauch bis 1,50m fällen, roden mehrstämmig**
Solitärstrauch fällen,
Wuchshöhe bis 2,50 m
Mehrstämmig
inkl. Rodung des Wurzelstockes. Material laden und entsorgen.
Standfeste Auffüllung der Grube entsprechend der
vorgefundenen Bodenschichten
Menge: 3,000 St

**03.02.0030 Solitärstrauch bis 2,50m fällen, roden mehrstämmig**
Solitärstrauch fällen,
Wuchshöhe bis 2,50 m
Mehrstämmig
inkl. Rodung des Wurzelstockes. Material laden und entsorgen.
Standfeste Auffüllung der Grube entsprechend der
vorgefundenen Bodenschichten
Menge: 12,000 St

**03.02.0040 Solitärstrauch bis 3,00m fällen, roden mehrstämmig**
Solitärstrauch fällen,
Wuchshöhe bis 2,50 m
Mehrstämmig
inkl. Rodung des Wurzelstockes. Material laden und entsorgen.
Standfeste Auffüllung der Grube entsprechend der
vorgefundenen Bodenschichten
Menge: 12,000 St

**03.02.0050 Strauchartigen Gehölzaufwuchs bis 1,00 m einschließlich Wurzelwerk roden**
Strauchartigen Gehölzaufwuchs einschließlich
Bodendecker und Wurzelwerk roden
Wuchshöhe: bis 100 cm
Material laden und abfahren und entsorgen.
Menge: 40,000 m²

**03.02.0060 Vegetationsschicht abschieben**
Vegetationsschicht Wiesenfläche  Aufwuchshöhe bis 20
cm, einschließlich Vegetationsnarbe, Wurzelraum,
Narbenstärke 10 cm stark
abschieben, laden und entsorgen.
Der Deckungsgrad der Wiese mit Grasbewuchs beträgt ca.
80 %.
Abrechnung nach Voraufmaß in der Horizontalprojektion.
Menge: 130,000 m²

#### Abschnitt 03.03 ERDARBEITEN

*Hinweis: Bauausführung*
Bauausführung
Jegliche Bodenverdichtung ist auf das für
die Bauausführung notwendige Maß zu reduzieren.
Die Lage der Fahrtrassen bzw. Baustraßen ist vor
Baubeginn mit der Bauleitung abzustimmen

Je nach Bodenart und Witterungsverlauf ist die
Bearbeitung von Böden bei Regen nicht erlaubt bzw.
mit der Bauleitung vorher abzustimmen. Dies gilt
insbesondere für schluff- und tonhaltige Böden
("Minutenböden").

Bei Regenwasserversickerung sind die Versickerungsbereiche unbedingt von Verdichtung freizuhalten
(Tabuzonen) und mit dauerhafter Absperrung zu versehen.

Abgrabungen, Aufschüttungen und das Befahren
innerhalb von Baumtraufen ist nicht gestattet.
Baumschutzmaßnahmen sind, sofern Konflikte absehbar, detailliert im Leistungsverzeichnis beschrieben. Ansonsten ist vorab die Bauleitung zu
informieren.

Weitergehende, nicht beschriebene Materialnachweise wie Körnungszusammensetzung, Un-
bedenklichkeit etc. sind auf Verlangen der
Bauleitung zu erbringen.

Werden Bodenmassen und Schüttgüter über
Mengennachweis nach Original-Lieferscheinen,
bzw. LKW-Kastenmaß
abgerechnet, so ist der angelieferten Menge
bei Oberboden 18 %, Schotter 20% und für
Füllboden 20 %
abzuziehen (Lockerungsfaktor).

Bodenlieferung und -arbeiten werden
nach Aufmaß und Nivellement (Urnivellement+
OK eingebautes Material) abgerechnet.
Das Nivellement ist unmittelbar vor Beginn der
Arbeiten gemeinsam mit der Bauleitung des AG
durchzuführen. Die entsprechenden, von der
Bauleitung abgezeichneten Feldnivellements
sind in der Reinfassung im Maßstab
M = 1:200 bzw. 1:100 der Bauleitung in 2- facher
Ausfertigung vorzulegen. Erd- und Bodenarbeiten
sind ohne die Zustimmung und Freigabe der
Bauleitung des AN untersagt.
Ein Soll-Ist Vergleich ist zu erbringen.

Zusätzlich geliefertes Material wird nach
Original-Lieferscheinen, die der Bauleitung zur
Abzeichnung vorgelegt werden müssen, abgerechnet.

Die Freigabe der Flächen zur Bearbeitung ist mit
der örtlichen Bauleitung abzustimmen.

Über die Lage von Versorgungsleitung hat der Anbieter
sich vorab zu informieren. Erschwerte
Arbeitsverhältnisse bedingt durch Versorgungsleitungen
oder sonstiger Hindernisse berechtigen zu keinerlei
Nachforderungen.

**03.03.0010 Ungebundene Tragschicht / Schotterflächen aufnehmen, laden und entsorgen**
Ungebundene Tragschicht / Schotterflächen,
aufbrechen und aufnehmen, laden und entsorgen.
Dicke der Schicht bis 30 cm,

Die Erschwernisse des Ausbaus durch das schollige
Aufbrechen der Tragschichten sind in dem Einheitspreis
einzukalkulieren.
Abrechnung nach Aufmaß an der Entnahmestelle als feste
Masse.
Menge: 100,000 m³

**03.03.0020 durchwurzelten Oberboden lösen, laden, abtransportieren**
Durchwurzelten Oberboden / Füllboden  profilgerecht lösen, laden,
abtransportieren und entsorgen
Abtragsdicke i.M. 100 cm
Abrechnung nach Aufmaß an der Entnahmestelle als feste
Masse.

Abtragungsort : zukünftige Wegeflächen
Menge: 5,000 m³

#### Abschnitt 03.04 ENTWÄSSERUNGSLEITUNG

**03.04.0010 Gräben für Entwässerung bis 1,25 m erstellen**
Erstellung und Sicherung von Gräben für Entwässerungsleitungen, Aushub seitlich lagern.
Nach Fertigstellung der Leitungen ist der Graben zu verfüllen und zu verdichten Aushubtiefe bis 1,25 m Sohlbreite der Gräben bis 0,8 m, Bodenklasse 2 bis 5, überschüssige Bodenmasse laden und entsorgen.
Menge: 8,000 m³

**03.04.0020 Gräben für Entwässerung bis 2,00 m erstellen**
Erstellung und Sicherung von Gräben für Entwässerungsleitungen, Aushub seitlich lagern.
Nach Fertigstellung der Leitungen ist der Garben zu verfüllen und zu verdichten Aushubtiefe bis 2 m Sohlbreite der Gräben bis 0,8 m, Bodenklasse 2 bis 5, überschüssige Bodenmasse laden und entsorgen.
Menge: 10,000 m³

**03.04.0030 Entwässerungsgräben Sandbett vorbereiten**
Boden in vorher erstellten Gräben für Entwässerungsleitungen profilgerecht herstellen, Sohle verdichten, Sandeinbettung für Rohre allseitig herstellen, nach Fertigstellung der Leitungen diese mit dem Aushub überdecken.
Menge: 25,000 m

**03.04.0040 Rohrleitungen DN/OD 110 verlegen**
Rohrleitungen aus PVC hart (KG-Rohr), mit Steckmuffe, fachgerecht verlegen in vorher erstellten Gräben in Sandbett, Rohre gerade DN/OD 110.
Menge: 25,000 m

**03.04.0050 Formstücke DN/OD 110 verlegen -als Zulage-**
Zulage für Formstücke aller Art für Rohrleitungen aus Position 1.7.20
Menge: 30,000 St

**03.04.0060 Anschluss an Entwässerungsrinne erstellen**
Anschluss an Entwässerungsrinne in DN/OD 110 oder DN/OD 160, aus PVC hart, einschl. aller Formstücke fachgerecht erstellen.
Menge: 2,000 St

**03.04.0070 Anschluss an Dachentwässerung erstellen**
Anschluss an der Dachentwässerung zur Aufnahme von PVC Rohren DN/OD 110 oder DN/OD 160, aus PVC hart, einschl. aller Formstücke fachgerecht erstellen.
Menge: 2,000 St

**03.04.0080 Anschluss an Lichtschacht DN/OD 110 erstellen**
Anschluss an Lichtschachtabgang mit PVC Rohre in DN/OD 110, aus PVC hart, einschl. aller Formstücke fachgerecht erstellen.
Menge: 2,000 St

#### Abschnitt 03.05 LINIENENTWÄSSERUNG

**03.05.0010 Entwässerungsrinne für Gehwege erstellen**
Entwässerungsrinne aus Polymerbeton für Geh- und Radwege, Wasserspiegelgefälle, NW 110, Einzellänge = 100/50 cm,
B = 13 cm, H = 15 cm, bestehend aus Rinnenstück, Stegrost verzinkt, Arretierung für Stegrost, mind. 2 St./m, einschl. aller notwendigen Kleinteile liefern und höhengerecht auf mind.
10 cm Beton C 16/20 mit beidseitiger Rückenstütze C 16/20, Breite 10 cm, einsetzen, einschl. Verfüllen und Verdichten der Anschlussflächen.
Menge: 3,000 m

**03.05.0020 Entwässerungsrinne für Gehwege mit Rohranschluss erstellen**
Zulage zur Vorposition für Lieferung und den Einbau einer Entwässerungsrinne aus Polymerbeton für Geh- und Radwege, mit Rohranschluss DN/OD 100 nach unten Wasserspiegelgefälle, NW 110, Einzellänge = 100/50 cm,
B = 13 cm, H = 15 cm, bestehend aus Rinnenstück, Stegrost verzinkt, Arretierung für Stegrost, mind. 2 St./m, einschl. aller notwendigen Kleinteile liefern und höhengerecht auf mind.
10 cm Beton C 16/20 mit beidseitiger Rückenstütze C 16/20, Breite 10 cm, einsetzen, einschl. Verfüllen und Verdichten der Anschlussflächen.
Menge: 2,000 m

**03.05.0030 Stirnwand für Gehwege erstellen**
Stirnwand ohne Anschlussstutzen für Grundleitungen zur vorherigen Entwässerungsrinne einseitig einsetzen.
Menge: 4,000 St

#### Abschnitt 03.06 BALKONENTWÄSSERUNG

**03.06.0010 Balkonentwässerung herstellen**
Im Bereich der Terrassen eine Entwässerungsmöglichkeit schaffen.
Das vorhandene Fallrohr der Balkone in einen Kieskörper einleiten.
Hierfür eine Grube mind. in der Größe 1,00/1,00m 0,80m tief ausheben.
Diese mit einem Kieskörper aus Kies 16/32 mit einem Rigolenflies (200g/m², Wasserdurchlässigkeit 90l/sm²) umschlagen in der Größe 1,00/1,00m 0,50m tief ausfüllen.
Anschluss des Fallrohrs in den Kieskörper herstellen, in den Kieskörper ein crica 50cm langs Drainagerohr führen. Bis zum Kieskörper aus Material aus PVC hart (KG-Rohr) verwenden.
Über den Kieskörper den Boden wieder andecken.

Abstand des Kieskörpers zum Haus mind. 1,5 Meter.

Überschüssiges Aushubmaterial laden und entsorgen.
Menge: 1,000 Stk

#### Abschnitt 03.07 LICHTSCHÄCHTE

**03.07.0010 Lichtschächte säubern**
Vorhandenen Lichtschächte säubern.
Lichtschachtgitter lösen und die Lichtschächte komplett besenrein reinigen.
Vorhandnen Unrat / Schutt laden und entsorgen.
Lichtschachtgitter wieder aufsetzten und ggf. befestigen.
Menge: 10,000 Stk

**03.07.0020 GFK-Lichtschacht der Fa. Mea MEAMULTINORM, 125cm x 100cm x 60cm, begehbar**
Formstabiler GFK-Lichtschacht MEAMULTINORM, 125cm x 130cm, Tiefe 60cm für anspruchsvolle Einbausituation.

Aus glasfaserverstärktem Polyester (UP-GF), Farbe Weiß, ähnlich RAL 9016, frost- und hitzebeständig.
Ausführung begehbar Inkl. feuerverzinktem Abdeckrost mit integrierter Rostabhebesicherung und Befestigungsset.
Mit Entwässerungsöffnung d=80 mm (rund). Entwässerungsanschluss mit Rückstausicherung MEASTOP PRO Ø 100mm.

Lichtschacht: 125cm x 130cm (Nennmaß)
Tiefe: 60cm
Material: Glasfaserverstärktes Polyester (UP-GF)
Farbe. Weiß, ähnlich RAL 9016
Ausführung: begehbar
Abdeckrost: Streckmetallrost begehbar
Boden: EW-Öffnung Ø 80mm
Entwässerungsanschluss mit Rückstausicherung MEASTOP PRO Ø 100mm

Liefern und Einbauen.

Den Entwässerungsanschluss an die zuvor verlegte Entwässerungsleitung anschließen.
Menge: 2,000 Stk

**03.07.0030 GFK-Lichtschachtaufsatz der Fa. Mea MEAMULTINORM, 125cm x 35cm x 60cm, begehbar**
*** Bedarfsposition ohne GB
Formstabiler GFK-Lichtschachtaufsatz MEAMULTINORM, 125cm x 35cm, Tiefe 60cm für anspruchsvolle Einbausituation.

Aus glasfaserverstärktem Polyester (UP-GF), Farbe Weiß, ähnlich RAL 9016, frost- und hitzebeständig.
Ausführung begehbar

Lichtschachtaufsatz: 125cm x 35cm (Nennmaß)
Tiefe: 60cm
Material: Glasfaserverstärktes Polyester (UP-GF)
Farbe. Weiß, ähnlich RAL 9016
Ausführung: begehbar

Liefern und am Lichtschacht der vorherigen Position Einbauen.
Menge: 2,000 Stk

#### Abschnitt 03.08 MAUERN, STUFEN, EINFASSUNGEN

**03.08.0010 Tiefbord 6/25/100, grau liefern und versetzen**
Tiefbordstein 6/25/100, Farbe anthrazit, einseitige Fase liefern und z.T. in weiten Radien höhen- und fluchtgerecht in Beton  versetzen.
Die Leistung versteht sich einschließlich der dazugehörigen Erdarbeiten, die zum Setzen der  Tiefborde notwendig sind. Sowie möglicher Schnittarbeiten am Tiefbordstein.

Verlege-, bzw. Einbauort: Müllplatz, Gehwege, Kiesstreifen
Menge: 105,000 m

**03.08.0020 Tiefbord 8/25/100, grau liefern und versetzen**
Tiefbordstein 8/25/100, Farbe anthrazit, einseitige Fase liefern und z.T. in weiten Radien höhen- und fluchtgerecht in Beton  versetzen.
Die Leistung versteht sich einschließlich der dazugehörigen Erdarbeiten, die zum Setzen der  Tiefborde notwendig sind. Sowie möglicher Schnittarbeiten am Tiefbordstein.

Verlege-, bzw. Einbauort: Müllplatz, Gehwege, Kiesstreifen
Menge: 20,000 m

**03.08.0030 Tiefbordeinfassungen anpassen, Naßschneider**
Vorgenannte Tiefbordsteine an den Kanten und Anschlüssen mit Diamantschneider (Naßschneider) sauber anpassen.
Menge: 40,000 Stk

**03.08.0040 Trittplatten liefern und auf Beton versetzen**
Betonsteinplatten Farbe: anthrazit, unbehandelt, Mikrofase
Maße: 50 cm x 50 cm x 5 cm liefern und versetzen,
Als einzelne Trittplatte innerhalb der Rasenfläche auf 10 cm dickem Fundament aus C12/C15 versetzen und mit einer 5 cm starken Rückenstütze aus Beton C12/C15 versehen.

Einbauort: Zuwegung Gartenfläche
Menge: 15,000 Stk

**03.08.0050 Betonpflaster als Beeteinfassung liefern und auf Beton versetzen**
Betonsteinpflaster Material: Farbe: grau, mit Mikrofase, Maße: 30x20x8 cm liefern und versetzen,
Als Mähkante knirsch als Abgrenzung der Rasenfläche auf 10 cm dickem Fundament aus C12/C15 versetzen und mit einer 5 cm starken Rückenstütze aus Beton C12/C15 versehen.

Einbauort: Abgrenzung Beetfläche
Menge: 30,000 m

**03.08.0051 Betonblockstufe**
Blockstufe aus Beton liefern und einbauen
Betonblockstufe, 15/35/100cm, Farbe: grau liefern und auf Beton versetzten.
Menge: 1,000 m

**03.08.0060 Natursteinschüttung aus Kalkstein als Kiesstreifen liefern und einbauen**
Natursteinschüttung aus Kalkstein als Kiesstreifen liefern und
einbauen.
Einbaufläche: Kiesstreifen an der Fassade, in Kleinflächen Einbaustärke 10-15 cm
Material: Anthrazitschwarzer Kalkstein, mit weißen Adern, Oberfläche gebrochen 16/32mm
Die Erschwernis beim kleinteiligen Einbau im Bereich
der Fassaden Traufstreifen ist im Angebotspreis zu berücksichtigen.

Vor Einbau ist das Material vom Bauherrn zu bemustern
und freizugeben.
Menge: 12,000 m²

#### Abschnitt 03.09 TRAGSCHICHTEN PFLASTERARBEITEN

**03.09.0010 Dreilagige Noppenbahn liefern und verlegen**
Dreilagige Noppenbahn als vertikalen Fassadenschutz liefern und verlegen.
Die Noppenbahn ist im Zuge des
Tragschichteneinbaus vor die Fassade zu legen.
Einzubauende Noppenbahnhöhe 50 cm, Noppenbahn bestehend aus Gleitfolie, Noppenbahn und Drainagevlies,
Noppenhöhe 8 mm
Noppenbahn aus Spezial-PE hoher Dichte.
Ohne Weichmacher, voll recyclingfähig.
Menge: 40,000 m

**03.09.0020 Schottertragschicht 0/45 liefern und einbauen**
Schottertragschicht für Rad- und Gehwege aus natürlicher Gesteinskörnungen 0/45 liefern und einbauen.

Die Erschwernis beim kleinteiligen Einbau im Bereich
der Wegeflächen sowie einzelnen Terrassen ist im Angebotspreis zu berücksichtigen.
Einbauort: Wege und Terrassen
Menge: 90,000 m²

**03.09.0030 Schottertragschicht 0/45 liefern und einbauen**
Schottertragschicht für PKW-Belastung aus natürlicher Gesteinskörnungen 0/45 liefern und einbauen.

Die Erschwernis beim kleinteiligen Einbau im Bereich
der Wegeflächen ist im Angebotspreis zu berücksichtigen.
Einbauort: Wege
Menge: 15,000 m²

**03.09.0040 Betonsteinpflaster 8cm stark, liefern und verlegen**
Pflastersteine aus Beton liefern und fachgerecht verlegen,
verfugen und abrütteln. Verlegung im Halbverband
Material: Farbe: grau, mit Mikrofase, Maße: 30x20x8 cm

Einschließlich Lieferung und Herstellung der
Pflasterbettung, Bettungsmaterial nach Norm, vorzugsweise kornabgestuftem Splittsandgemisch der Körnung 0/5 mm.
Die Filterstabilität von Fuge, Bettung und Tragschicht ist zu gewährleisten.
Einbaubereich: Gehwege
Menge: 65,000 m²

**03.09.0050 Betonpflaster anpassen, Naßschneider**
Vorgenanntes Betonpflaster an den Kanten und Anschlüssen mit Diamantschneider (Naßschneider) sauber anpassen.
Mindeststeingröße 1/3 des Gesamtsteins.
Hinweis: Pflasterschnitte, die aufgrund einer fehlerhaften Ermittlung des Pflasterrasters durchzuführen sind, werden nicht
vergütet!
Menge: 45,000 m

**03.09.0060 Betonsteinplatten, 5cm stark liefern und verlegen**
Betonsteinplatten liefern und fachgerecht verlegen,
verfugen und abrütteln. Verlegung im Halbverband
Material: Farbe: grau, mit Mikrofase, Maße: 50x50x5 cm

Einschließlich Lieferung und Herstellung der
Pflasterbettung, Bettungsmaterial nach Norm, vorzugsweise kornabgestuftem Splittsandgemisch der Körnung 0/5 mm.
Die Filterstabilität von Fuge, Bettung und Tragschicht ist zu gewährleisten.
Einbaubereich: Mieterterrassen
Menge: 25,000 m²

**03.09.0070 vorh. Betonsteinplatten, 5cm stark verlegen**
Bauseits gelagerte Betonsteinplatten fachgerecht verlegen,
verfugen und abrütteln. Verlegung im Halbverband
Material: bauseits gelagert

Einschließlich Lieferung und Herstellung der
Pflasterbettung, Bettungsmaterial nach Norm, vorzugsweise kornabgestuftem Splittsandgemisch der Körnung 0/5 mm.
Die Filterstabilität von Fuge, Bettung und Tragschicht ist zu gewährleisten.
Einbaubereich: Mieterterrassen
Menge: 15,000 m²

**03.09.0080 Betonplatten anpassen, Naßschneider**
Vorgenannte Betonsteinplatten an den Kanten und Anschlüssen mit Diamantschneider (Naßschneider) sauber anpassen.
Mindeststeingröße 1/3 des Gesamtsteins.
Hinweis: Plattenschnitte, die aufgrund einer fehlerhaften Ermittlung des Plattenrasters durchzuführen sind, werden nicht
vergütet!
Menge: 10,000 m

#### Abschnitt 03.10 ZAUNBAUARBEITEN

**03.10.0010 Vorhandenes Drehflügeltore, 1-flügelig, fachgerecht montieren,H = 1200mm**
Drehflügeltor 1-flügelig, fachgerecht montieren,
Material zuvor bauseits gelagert.

Torhöhe in mm: 1250
Ausführung:
Das Tor ist gemäß den örtlichen Gegebenheiten zu verbauen.
Die Pfosten werden in einem entsprechend groß dimensionierten Betonfundament verbaut.
Der Aushub ist einzuplanieren.

Nach dem Abbinden des Betons ist die gesamte Toranlage
genau einzujustieren.

Beschädigungen an der Verzinkung bzw. Beschichtung
werden mit Kaltzink und Farbe nachbehandelt.

Der Profilzylinder des Bestandstores ist zu erhalten. Die Schlüssel werden in Abstimmung mit den Mietern zur Verfügung gestellt.
Menge: 2,000 Stk

**03.10.0020 Vorhandenen Stabgitterzaun 1200mm hoch, fachgerecht montieren**
Stabgitterzaun 1200. mm hoch (Gittermattenhöhe), fachgerecht montieren,
Material zuvor bauseits gelagert.

Ausführung:
Der Zaun ist gemäß den örtlichen Gegebenheiten zu verbauen.
Die Pfosten werden in einem entsprechend groß dimensionierten Betonfundament verbaut.
Die Gittermatten werden an das Tor der Vorposition angeschlossen.
Der Aushub ist einzuplanieren.
Beschädigungen (durch Ablängung) an der Verzinkung bzw. Beschichtung werden mit Kaltzink und Farbe nachbehandelt.

Einbauort: Einfassung der Mietergärten
Menge: 23,000 m

**03.10.0030 Drehflügeltore, 1-flügelig, liefern und fachgerecht montieren,H = 1000mm**
Drehflügeltor 1-flügelig, liefern und fachgerecht montieren,
Material wie nachstehend beschrieben:

Torhöhe in mm: 1000
Lichte Weite in mm, einflügelig: 1250mm
Torfüllung: Doppelstabgitter
Maschenweite ca. 50/200 mm, Drahtstärke 8/6/8 mm

Konstruktion:
Rahmenkonstruktion aus stabilem Quadratstahlrohr
60/40 mm mit einer Doppelstabgitterfüllung.
Eine stabileund vor Vandalismus geschützte Aufhängung verbindet Torflügel und Torpfosten (aus 80 x 80 mm
Quadratstahlrohr) sicher miteinander. Der Torflügel
hat einen Öffnungswinkel von 180°.
Das Tor wird komplett mit einem geräuschdämpfenden
Stahlanschlag, zwei Aluminiumschild mit Leichtmetall-Drückergarnitur, Schloss, Profilzylinder und Schlüsselsatz
(3 Stück) geliefert.  Der Profilzylinder ist mit der Haustüranlage des Gebäudes gleichschließend auszustatten.
Seitlich verfügen die Torpfosten über einen Mattenanschluss für den Stabgitterzaun.
Die Aufstellung versteht sich einschließlich der
Anbindung an den weiterverlaufenden Gartenzaun
Korrosionsschutz:
Maximaler Korrosionsschutz der Torflügel und Torpfosten
durch die Kombination von Verzinkung und hochwertiger
Pulverbeschichtung. Die Pulverbeschichtung ist absolut
lichtecht, festhaftend und abriebfest.
Farbe: RAL 7016 (anthrazitgrau)
Ausführung:
Das Tor ist gemäß den örtlichen Gegebenheiten zu verbauen.
Die Pfosten werden in einem entsprechend groß dimensionierten Betonfundament verbaut.
Der Aushub ist einzuplanieren.

Nach dem Abbinden des Betons ist die gesamte Toranlage
genau einzujustieren.

Beschädigungen an der Verzinkung bzw. Beschichtung
werden mit Kaltzink und Farbe nachbehandelt.
Menge: 1,000 Stk

**03.10.0040 Stabgitterzaun 1000mm hoch, liefern und fachgerecht montieren**
Stabgitterzaun 1000. mm hoch (Gittermattenhöhe), liefern
und fachgerecht montieren,
Material wie nachstehend beschrieben:
Pfosten:
Bestehend aus Rechteckstahlrohren 60/40 mm (Länge gemäß Gitterhöhe), Abdeckung des Pfostens mit überstehender Alu-Kappe.
Montage der Gitter am Pfosten mit Klemmleiste, die mittels Innensechskantschraube M8 VA im Systemraster am Pfosten befestigt wird

Gittermatten:

Bestehend aus waagerecht verlaufenden Ø 8 mm doppelt
gegenüberliegenden,
punktgeschweißten Stahldrähten und senkrechten, im
Kreuzverbund
verschweißten, Ø 6 mm Stahldrähten, die einseitig (unten) ca.
30 mm stumpf überstehen.
oben glatter Abschluss durch querlaufenden Draht
Maschenweite: *50/200 mm normal,

Korrosionsschutz:
Maximaler Korrosionsschutz der Gittermatten und Pfosten
durch die Kombination von Verzinkung und hochwertiger
Pulverbeschichtung. Die Pulverbeschichtung ist absolut
lichtecht, festhaftend und abriebfest.
Farbe: RAL 7016 (anthrazitgrau)
alle Metallteile sind nach dem Schweißen hochwertig
verzinkt

Ausführung:
Der Zaun ist gemäß den örtlichen Gegebenheiten zu verbauen.
‑Die Pfosten werden in einem entsprechend groß dimensionierten Betonfundament verbaut.
Die Gittermatten werden an das Tor der Vorposition angeschlossen.
Der Aushub ist einzuplanieren.
Beschädigungen (durch Ablängung) an der Verzinkung bzw. Beschichtung werden mit Kaltzink und Farbe nachbehandelt.

Einbauort: Einfassung des Gartens zur Straße
Menge: 15,000 m

**03.10.0050 Stabgitterzaun 1800mm hoch, liefern und fachgerecht montieren**
Stabgitterzaun 1000. mm hoch (Gittermattenhöhe), liefern
und fachgerecht montieren,
Material wie nachstehend beschrieben:
Pfosten:
Bestehend aus Rechteckstahlrohren 60/40 mm (Länge gemäß Gitterhöhe), Abdeckung des Pfostens mit überstehender Alu-Kappe.
Montage der Gitter am Pfosten mit Klemmleiste, die mittels Innensechskantschraube M8 VA im Systemraster am Pfosten befestigt wird

Gittermatten:

Bestehend aus waagerecht verlaufenden Ø 8 mm doppelt
gegenüberliegenden,
punktgeschweißten Stahldrähten und senkrechten, im
Kreuzverbund
verschweißten, Ø 6 mm Stahldrähten, die einseitig (unten) ca.
30 mm stumpf überstehen.
oben glatter Abschluss durch querlaufenden Draht
Maschenweite: *50/200 mm normal,

Korrosionsschutz:
Maximaler Korrosionsschutz der Gittermatten und Pfosten
durch die Kombination von Verzinkung und hochwertiger
Pulverbeschichtung. Die Pulverbeschichtung ist absolut
lichtecht, festhaftend und abriebfest.
Farbe: RAL 7016 (anthrazitgrau)
alle Metallteile sind nach dem Schweißen hochwertig
verzinkt

Ausführung:
Der Zaun ist gemäß den örtlichen Gegebenheiten zu verbauen.
Die Pfosten werden in einem entsprechend groß dimensionierten Betonfundament verbaut.
Die Gittermatten werden an das Tor der Vorposition angeschlossen.
Der Aushub ist einzuplanieren.
Beschädigungen (durch Ablängung) an der Verzinkung bzw. Beschichtung werden mit Kaltzink und Farbe nachbehandelt.

Einbauort: Einfassung des Gartens zur Straße
Menge: 8,500 m

**03.10.0060 ZULAGEPOSITION - Abschluß Stabgitterzaun**
Zulage für die Herstellung eines fachgerechten
Abschlusses an der Gittermatte.
Beschädigungen an der Verzinkung bzw. Beschichtung durch das passende Ablängen werden mit Kaltzink und Farbe nachbehandelt.

Abrechnung nach Länge des Schnittes.
Menge: 15,000 m

**03.10.0070 Sichtschutzstreifen**
Sichtschutzstreifen für Doppelstabmattenzaun.
Material aus hart PVC und PP, Lichtechtheitsstufe 7-8 (nach Wollskala), Farbe anthrazit ähnlich RAL 7016 liefern und montieren.
Höhe circa 190mm und circa 1,3mm stark
Hierbei jeweils nach zwei senkrechten Stäben den Sichtschutzstreifen druchführen, die Reihen versetzt einflechten.
Die Enden zwischen den Pfosten und der Pfostenklemmschine maximal einstecken.

Eingebaut im 1,80m hohen Zaun.
Abrechnung nach der Länge des Streifen zu je circa 19 mm Höhe.
Menge: 76,500 m

#### Abschnitt 03.11 EINBAUTEN

**03.11.0010 Anlehnbügel Fa. Ziegler TAMPA liefern und einbauen**
Anlehnbügel der Firma Ziegler,
Ausführung:
TAMPA pulverbesch., Breite 850 mm, zum Einbetonieren
Nutzung : doppelseitig
Anzahl Stellplätze : 2 Stück
Produkttyp : Anlehnbügel
Material : Stahl
empfohlene Einbautiefe : 250 mm
Oberfläche : feuerverzinkt und pulverbeschichtet
Ausführung : ohne Innenbügel
Befestigungsart : zum Einbetonieren
Rohr-Ø/ Profilmaße : 80 x 10 mm
Höhe : 1100 mm
Gewicht : 20 kg
Höhe über Flur : 850 mm
Tiefe : 80 mm
Breite : 850 mm

Anlehnbügel liefern und gemäß Herstellerangaben einbauen.
Ort nach Angaben der Bauleitung
Menge: 2,000 Stk

#### Abschnitt 03.12 VEGETATIONSTECHNISCHE ARBEITEN

**03.12.0010 Planum Unterboden im Bereich Vegetationsflächen, +/- 2 cm**
Planum des vorhandenen Bodens zur Aufnahme des  Oberbodens im Bereich der
Vegetationsflächen
Auf- und Abtrag bis 50 cm,
zulässige Abweichung von der Nennhöhe +- 2 cm.
einschließlich der tiefgründigen Lockerung (30cm) des
Untergrundes.
In Teilflächen gegliedert.
Menge: 170,000 m²

**03.12.0020 Oberboden liefern und einbauen (Laga Z 0)**
Oberboden nach DIN 18915, Teil 1, Bodengruppe 4 bis
6, frei von Fremdstoffen, liefern und in
unterschiedlichen Stärken profilgerecht und
setzungsfrei einbauen und planieren.
Einbau in ebenen Pflanz- und Rasenflächen.
Eine Bodenprobe ist der Bauleitung vor Anlieferung des Bodens zur Abnahme vorzulegen.
Abrechnung nach Aufmaß an der Auftragsstelle.
Andeckung: 0,10 - 0.25 m.
Einschl. aller Erschwernisse und der erforderlichen Handarbeiten in den Randbereichen.
Menge: 35,000 m³

**03.12.0030 Vegetationsflächen fräsen/ lockern**
Vegetationsflächen  fräsen/lockern bis 20 cm einschl.
aussortieren von Wurzel- und Pflanzenresten.
Erschwernisse in Form von Handlockerungen in
Randbereichen und Traufbereichen vorh. Gehölze sind in
den Einheitspreis einzurechnen.
Unkräuter, Steine > 5 cm, Wurzelreste sind
ordnungsgemäß zu entsorgen.
Menge: 170,000 m²

**03.12.0040 Grobplanum Vegetationsflächen**
Grobplanum der Vegetationsflächen (Rasen-, Pflanzflächen
und Bankettbereiche)  herstellen, Abweichung von
Sollhöhe +/- 5 cm, Unkräuter, Steine > 5 cm,
Wurzelreste der entfernten Vegetationsschicht sind
abzulesen und zu entsorgen.
Erschwernisse in Form von Handlockerungen in
Randbereichen und Traufbereichen vorh. Gehölze sind in
den Einheitspreis einzurechnen.
Menge: 170,000 m²

**03.12.0050 Bodenverbesserung mit Oscorna-Bodenaktivator**
Oscorna-BodenAktivator
organisch-mineralischer NP-Dünger, 3 % N + 2 % P2O5,
35 % organische Substanz,
chloridarm. Bestehend aus Meeresalgenkalk,
Tonminerale, Urgesteinsmehl, Horn-, Knochen-, und
Federnmehl, Traubenkernschrot, Rapsschrot, Melasse.
Mit Spurenelementen wie Magnesium, Calcium,
Eisen, Schwefel, Jod, Mangan, Zink, Bor, Kupfer,
Molybdän, Kobalt, Kieselsäure.

Zur Vorbereitung des Bodens liefern,
gleichmäßig aufbringen und flach einarbeiten.
Bei allen Neuanlagen 20 kg je 100 m2 in den
Oberboden (0 - 30 cm) einmischen.
Menge: 34,000 kg

**03.12.0060 Düngung Pflanzfläche Oscorna-Animalin**
Oscorna-Animalin Gartendünger, organischer NPK-Dünger
7 % N, 4 % P2O5, 0,5 % K2O mit organisch gebundenen
Nährstoffen. Liefern, gleichmäßig verteilen und in die
Bodenoberfläche einarbeiten.
Auf Pflanzflächen 10 kg je 100 m2 aufbringen, hier circa 65qm Pflanzfläche
Menge: 6,500 kg

**03.12.0070 Vegetationsflächen mulchen organisch**
Vegetationsflächen nach dem Pflanzen gegen Verunkrautung und Austrocknung schützen mit Rindenmulch 0-40mm, gütegeschützt,
Dicke der Mulchdecke circa 8 cm
Abrechnung in der Horizontalprojektion.

Im Bereich der Hecken und Stauden
Menge: 65,000 m²

**03.12.0080 Feinplanum**
Feinplanum zukünftiger Rasenflächen und Bankettbereiche
+/- 2cm herstellen.
Anschlüsse  sind 1 cm unter OK an befestigte Flächen
und Einfassungen herzustellen Steine und Fremdkörper >
5 cm sind abzulesen und zu entsorgen.
Menge: 105,000 m²

**03.12.0090 Einsaat RSM 2.3 Gebrauchsrasen / Spielrasen**
Fachgerechte Raseneinsaat mit Gebrauchsrasen RSM 2.3.,
Gebrauchsrasen/Spielrasen, gem.gültiger FLL-RSM Rasen
(Regel-Saatgutmischungen-Rasen)
Menge 25 g/m², liefern, erstellen und abwalzen. Der
Preis versteht sich einschließlich des ersten Schnittes
und aller Nebenarbeiten.
Menge: 105,000 m²

**03.12.0100 Düngung Rasenfläche Oscorna-Rasaflor**
Startdüngung zuvor genannter Rasenflächen
nach dem Auflaufen
Oscorna-Rasaflor Rasendünger granuliert, organischer
NPK-Dünger 8 % N, 4 % P2O5, 5 % K2O (pflanzlicher
Herkunft). Mit organisch gebundenen Nährstoffen.
Liefern, gleichmäßig verteilen
Auf Rasenfläche 10 kg je 100 m2 aufbringen, hier circa 30qm Pflanzfläche.
Menge: 10,500 kg

#### Abschnitt 03.13 PFLANZARBEITEN

*Hinweis: Nachfolgend beschriebene Positionen der Pflanzen*
Nachfolgend beschriebene Positionen der Pflanzen
beinhalten das Abladen, den Transport innerhalb der
Baustelle, sowie die Lagerung und den Schutz der
Pflanzen gegen Austrocknung bis zur Pflanzung.
Maßnahmen / Pflege der Pflanzen nach Pflanzung ist
gesondert beschrieben und wird gesondert abgerechnet.

Nach der Anlieferung sind die Pflanzen unverzüglich zu
pflanzen. Sollte dieses nicht möglich sein beträgt die
maximale Lagerungszeit von Ballenpflanzen auf der
Baustelle 48 h nach Anlieferung, die maximale
Lagerungszeit für ballenlose Gehölze  beträgt max. 24 h
Stunden nach Anlieferung.Bis dahin sind geeignete
Maßnahmen vom AN zu treffen, die Schädigungen durch
Frost, Überhitzung, Austrocknung ausschliessen.
Nach Ablauf der vorgenannten Lagerungszeit sind die
Pflanzen geordnet und fachgerecht einzuschlagen und zu
wässern.
Einschlagsflächen sind nach Entnahme der Pflanzen zu
planieren und im vorherigen Zustand wieder
herzustellen.
Diese Leistungen zum Schutz der Pflanzung werden nicht
gesondert vergütet.
Es ist alleinige Sache des AN, den Bauablauf so zu
koordinieren, dass ein lückenloser, pflanzenschonender
Ablauf der Pflanzung gewährleistet ist. Dieses
beinhaltet
ebenfalls die abschnittsweise Anlieferung der
Pflanzungen nach Baufortschritt und Flächenfreigabe.

Die nachfolgend beschriebenen Pflanzarbeiten verstehen
sich einschließlich der Auslegung der Pflanzen vor der
Pflanzung, sowie den eventuell erforderlichen
Rückschnitt der Wurzeln und der Triebe.

Die angegebenen Pflanzenarten und Pflanzensorten sind
bindend.
Eine Lieferung von Alternativen ist nur zulässig nach
vorheriger Rücksprache mit der Bauherrin.

**03.13.0010 Ligustrum vulgare 150/175 liefern und pflanzen**
Ligustrum vulgare 150/175cm, 3xv, mDb liefern, abladen und pflanzen, einschl. Herstellung des Giesrandes.
Pflanzabstand: 2,5 Stück auf 1 Meter.
Ort der Pflanzung nach Angabe der Bauleitung.
Pflanzgrube profilgerecht verfüllen und unter Wasserzugabe einschlämmen, sodass vollständiger Bodenschluss gewährleistet ist.
Verdrängtes Aushubmaterial bauseits einplanieren.

Leistung einschließlich Gestellung und Transport des
Gieswassers.
Ballen muss bei Anlieferung im erdfeuchten Zustand
sein.
Menge: 70,000 Stk

**03.13.0020 Anbindung Heckenpflanzen**
Die Heckenpflanzen auf mittlerer Höhe (circa 80cm hoch) anbinden.
Hierzu Holzpfähle (Qualität 8cm Durchmesser, 150cm hoch) im Abstand von circa 3 Metern entlang der Heckenpflanzen setzten. Diese mit 3,8mm starkem Spanndraht in 80cm Höhe verbinden.
Die Heckenpflanzen am Draht anbinden.
Menge: 28,500 m

*Hinweis: Freiwachsende Hecke*
Nachfolgende Sträucher als freiwachsende Hecke vor die Grenzmauer und um den Fahrradstellplatz pflanzen.

**03.13.0030 Rosa canina 60/100 liefern und pflanzen**
Rosa canina 60/100cm, 2xv, Co liefern, abladen und pflanzen, einschl. Herstellung des Giesrandes.
Pflanzabstand: 1 Stück auf 1,5 Meter.
Ort der Pflanzung nach Angabe der Bauleitung.
Pflanzgrube profilgerecht verfüllen und unter Wasserzugabe einschlämmen, sodass vollständiger Bodenschluss gewährleistet ist.
Verdrängtes Aushubmaterial bauseits einplanieren.

Leistung einschließlich Gestellung und Transport des
Gieswassers.
Ballen muss bei Anlieferung im erdfeuchten Zustand
sein.
Menge: 6,000 Stk

**03.13.0040 Sambucus nigra 150/175 liefern und pflanzen**
Sambucus nigra 150/175cm, 3xv, mDb liefern, abladen und pflanzen, einschl. Herstellung des Giesrandes.
Pflanzabstand: 1 Stück auf 1,5 Meter.
Ort der Pflanzung nach Angabe der Bauleitung.
Pflanzgrube profilgerecht verfüllen und unter Wasserzugabe einschlämmen, sodass vollständiger Bodenschluss gewährleistet ist.
Verdrängtes Aushubmaterial bauseits einplanieren.

Leistung einschließlich Gestellung und Transport des
Gieswassers.
Ballen muss bei Anlieferung im erdfeuchten Zustand
sein.
Menge: 5,000 Stk

**03.13.0050 Euonymus europaeus 100/125 liefern und pflanzen**
Euonymus europaeus 100/125cm, 3xv, mDb liefern, abladen und pflanzen, einschl. Herstellung des Giesrandes.
Pflanzabstand: 1 Stück auf 1,5 Meter.
Ort der Pflanzung nach Angabe der Bauleitung.
Pflanzgrube profilgerecht verfüllen und unter Wasserzugabe einschlämmen, sodass vollständiger Bodenschluss gewährleistet ist.
Verdrängtes Aushubmaterial bauseits einplanieren.

Leistung einschließlich Gestellung und Transport des
Gieswassers.
Ballen muss bei Anlieferung im erdfeuchten Zustand
sein.
Menge: 4,000 Stk

**03.13.0060 Ilex aquifolium 100/125 liefern und pflanzen**
Ilex aquifolium 100/125cm, 3xv, mDb liefern, abladen und pflanzen, einschl. Herstellung des Giesrandes.
Pflanzabstand: 1 Stück auf 1,5 Meter.
Ort der Pflanzung nach Angabe der Bauleitung.
Pflanzgrube profilgerecht verfüllen und unter Wasserzugabe einschlämmen, sodass vollständiger Bodenschluss gewährleistet ist.
Verdrängtes Aushubmaterial bauseits einplanieren.

Leistung einschließlich Gestellung und Transport des
Gieswassers.
Ballen muss bei Anlieferung im erdfeuchten Zustand
sein.
Menge: 4,000 Stk

**03.13.0070 Staudenmischpflanzung Staudenpflanzung**
Staudenmischpflanzung aus der Mischung des Bund deutscher Staudengärtner "Winterharmonie"

Pflanzen wie nachfolgend aufgeführt (Aufgeführte Menge für 50qm) liefern und in Beetfläche (Unterpflanzung der freiwachsenden Hecke) pflanzen. (Bei abweichender Flächengröße sind die Mengen entsprechend anzupassen)

Gerüstbildner
Polystichum setiferum ‘Proliferum Dahlem‘ 15 Stück
Begleitstauden
Helleborus-OrientalisHybride ‘Red Hybrids 45  Stück
Heuchera villosa var. macrorrhiza 30 Stück
Liriope muscari 60 Stück
Bodendecker
Epimedium pubigerum 250 Stück
Menge: 50,000 m²

#### Abschnitt 03.14 FERTIGSTELLUNGSPFLEGE

*Hinweis: Die im LV beschriebenen Arbeiten der*
Die im LV beschriebenen Arbeiten der
Fertigstellungspflege beginnen nach der  Bestandsübergabe der vertragsgemäße Pflanzung bzw. Aussaat
und erstrecken sich über 12 Monate.
Danach erfolgt die Abnahme der Fertigstellungspflege.
Unabhängig davon erfolgt die Abnahme der Pflanzung im
letzten Drittel des folgenden Monats Juni
(Johannistrieb).
Fertigstellungspflege gemäß DIN 18916 und DIN 18917 und
entsprechend der in den nachfolgenden Positionen
aufgeführten Spezifikationen.
Pflegearbeiten sind in eigener Verantwortung des AN
nach Bedarf auszuführen. Jeder Arbeitsgang ist der Bauleitung einen Arbeitstag vor der Ausführung anzuzeigen.
Pflegerapporte sind der Bauleitung am Tag nach der Ausführung
der Arbeiten zu übersenden. Der Einheitspreis ist für
die jeweilig angegebene Anzahl der Arbeitsgänge zu berechnen. Mehr- oder Minderleistungen werden
linear entsprechend der gemeldeten und anerkannten
Anzahl der Arbeitsgänge sowie Pflanzen / Quadratmeter abgerechnet.
Nicht angemeldete bzw. nicht anerkannte Pflegegänge
werden nicht vergütet.
Die Verwendung chemischer Unkrautbekämpfungsmittel ist
nicht gestattet.
Während der Dauer der Fertigstellungspflege trägt der
AN die Beweislast (VOB Teil B). Das Recht auf
Nachbesserung u. Minderung liegt nach wie vor beim AG.
Bis zur Abnahme trägt der AN die Gefahr für die weitere
Entwicklung der Pflanzen/Ansaat.

**03.14.0010 Wässern der Heckenpflanzen**
Heckenpflanzen Ligustrum vulgare 150/175 wässern.
Mindestwassermenge je Arbeitsgang 40 l / Gehölz
In die Bemessung der Arbeitsgänge sind die natürlichen
Niederschläge mit einzubeziehen.
Leistung einschließlich Gestellung und Transport des
Gieswassers.
Der Einheitspreis gilt für 15 Wässerungsgänge je Pflanze (70 Pflanzen).
Natürliche Niederschläge sind zu berücksichtigen
n
Menge: 70,000 Stk

**03.14.0020 Wässern der Sträucher**
Sträucher der freiwachsende Hecke wässern.
Mindestwassermenge je Arbeitsgang 40 l / Gehölz
In die Bemessung der Arbeitsgänge sind die natürlichen
Niederschläge mit einzubeziehen.
Leistung einschließlich Gestellung und Transport des
Gieswassers.
Der Einheitspreis gilt für 15 Wässerungsgänge je Pflanze (19 Pflanzen)
Natürliche Niederschläge sind zu berücksichtigen
Menge: 19,000 Stk

**03.14.0030 Wässern der Stauden**
Beete / Vegetationsfläche wässern, Wasser liefern.
Circa 50 qm Beete / Vegetationsfläche
Mindestwassermenge je qm pro Wässerungsgang = 30 Liter

Der Einheitspreis gilt für 15 Wässerungsgängen von 50m².

Natürliche Niederschläge sind zu berücksichtigen
Menge: 50,000 m²

**03.14.0040 Wässern der Rasenfläche**
Rasenfläche wässern, Wasser liefern.
Circa 105 m² Rasenfläche
Mindestwassermenge je qm pro Wässerungsgang = 10 Liter

Der Einheitspreis gilt für 15 Wässerungsgängen von 105 m².
Menge: 105,000 m²

**03.14.0050 Rasenfläche RSM 2.3 mähen**
Rasenflächen RSM 2.3 mit geeignetem Gerät mähen,

Mähgut aufnehmen, abfahren und entsorgen.
Der Einheitspreis gilt für 12 Mähgänge von 105 m².
Menge: 105,000 m²

**03.14.0060 Hecke pflegen**
Heckenpflanzen pflegen
Kontrolle/Korrektur der Verankerung und des Giesrandes
Entfernen trockener und beschädigter Äste
Der Einheitspreis gilt für 3 Durchgänge je Pflanze (bei 70 Pflanzen).
Menge: 70,000 Stk

**03.14.0070 Heckenpflanzen schneiden**
Hecke in Form schneiden.
1. Schnitt Ende Juni, 2. Schnitt September vor der Endabnahme
Der Einheitspeis gilt für 2 Durchgängen je Heckenpflanze (bei 70 Pflanzen).
Menge: 70,000 Stk

#### Abschnitt 03.15 STUNDENLOHNARBEITEN

*Hinweis: Stundenlohn sind durch firmeneigene Arbeitskräfte nur*
Stundenlohn sind durch firmeneigene Arbeitskräfte nur
auf Anordnung des Bauherrn auszuführen. Der
Verrechnungssatz für die jeweilige Arbeitskraft umfasst
sämtliche Aufwendungen.

**03.15.0010 Facharbeiter**
Hier: Facharbeiter.
Menge: 5,000 Std

**03.15.0020 Vorarbeiter**
Hier: Vorarbeiter
Menge: 5,000 Std

**03.15.0030 Lkw + Fahrer 3,5-7,5 t**
Lkw einschl. Fahrer, Nutzlast über 3,5 bis 7,5 t,
Menge: 5,000 Std

**03.15.0040 Hydraulik Minibagger 1,5 to**
Hydraulik-Minibagger einschl. Fahrer, mit
Ketten-/Radfahrwerk,
Gesamtgewicht bis 1,5 to
Menge: 5,000 Std
